# Separador de hidrocarbonetos de polietileno de alta densidade (PEAD/HDPE)

- Propriedade do ficheiro: CYPE Ingenieros S.A.
- Formato: FIEBDC-3/2016
- Programa: Gerador de preços para construção civil. CYPE Ingenieros, S.A.
- Data: 10/06/2024
- Moeda: EUR
- Custos indirectos: 3 %
- IVA: 23 %

## U Infra-estruturas no logradouro

### US Tratamento de águas residuais domésticas

#### USA Acessórios

**USA400** Ud Separador de hidrocarbonetos de polietileno de alta densidade (PEAD/HDPE).
Separador de hidrocarbonetos de polietileno de alta densidade (PEAD/HDPE), classe I segundo EN 858, de 4,5 litros/s de caudal máximo e de 2180x1000x1025 mm, formado por boca de entrada de 160 mm de diâmetro, deflector de caudal, zona de retenção de areias, zona com filtro coalescente, câmara de armazenamento de hidrocarbonetos com obturador automático e boca de saída de 160 mm de diâmetro.
Inclui: Marcação. Colocação. Ligação e verificação do seu correcto funcionamento.
Critério de medição de projecto: Número de unidades previstas, segundo documentação gráfica de Projecto.
Critério de medição de obra: Medir-se-á o número de unidades realmente executadas segundo especificações de Projecto.

| Código | Un | Descrição | Rendimento | Preço | Importância |
|---|---|---|---|---|---|
| mt46jim010c | Ud | Separador de hidrocarbonetos de polietileno de alta densidade (PEAD/HDPE), classe I segundo EN 858, de 4,5 litros/s de caudal máximo e de 2180x1000x1025 mm, formado por boca de entrada de 160 mm de diâmetro, deflector de caudal, zona de retenção de areias, zona com filtro coalescente, câmara de armazenamento de hidrocarbonetos com obturador automático e boca de saída de 160 mm de diâmetro. (material) | 1 | 3379.63 | 3379.630 |
| mo008 | h | Oficial de 1ª canalizador. (mão de obra) | 1.2 | 23.31 | 27.972 |
| mo107 | h | Ajudante de canalizador. (mão de obra) | 1.2 | 22.09 | 26.508 |
| % | % | Custos directos complementares | 2 % | 3434.110 | 68.682 |
|  |  | Custos directos |  |  | 3502.792 |
