# Caixa para recolha de amostras de poliéster reforçado com fibra de vidro (PRFV)

- Propriedade do ficheiro: CYPE Ingenieros S.A.
- Formato: FIEBDC-3/2016
- Programa: Gerador de preços para construção civil. CYPE Ingenieros, S.A.
- Data: 28/03/2024
- Moeda: EUR
- Custos indirectos: 3 %
- IVA: 23 %

## U Infra-estruturas no logradouro

### US Tratamento de águas residuais domésticas

#### USA Acessórios

**USA110** Ud Caixa para recolha de amostras de poliéster reforçado com fibra de vidro (PRFV).
Caixa para recolha de amostras de poliéster reforçado com fibra de vidro (PRFV), de 580 mm de diâmetro e 0,55 m de altura, com boca de entrada e boca de saída, de 110 mm de diâmetro e tampa.
Inclui: Marcação. Colocação. Ligação e verificação do seu correcto funcionamento.
Critério de medição de projecto: Número de unidades previstas, segundo documentação gráfica de Projecto.
Critério de medição de obra: Medir-se-á o número de unidades realmente executadas segundo especificações de Projecto.

| Código | Un | Descrição | Rendimento | Preço | Importância |
|---|---|---|---|---|---|
| mt46fmg010a | Ud | Caixa para recolha de amostras de poliéster reforçado com fibra de vidro (PRFV), de 580 mm de diâmetro e 0,55 m de altura, com boca de entrada e boca de saída, de 110 mm de diâmetro e tampa. (material) | 1 | 372.4 | 372.400 |
| mo008 | h | Oficial de 1ª canalizador. (mão de obra) | 0.5 | 23.31 | 11.655 |
| mo107 | h | Ajudante de canalizador. (mão de obra) | 0.5 | 22.09 | 11.045 |
| % | % | Custos directos complementares | 2 % | 395.100 | 7.902 |
|  |  | Custos directos |  |  | 403.002 |

## Recursos

**mt46fmg010a** Ud Caixa para recolha de amostras de poliéster reforçado com fibra de vidro (PRFV)
Dados técnicos: Custo energético 239.784 MJ; Emissão de CO2 11.897 kg
Resíduos:
- embalagem: re150101 Embalagens de papel e cartão. (componente de resíduo); rendimento 1.396 kg; Código LER 15 01 01; Massa do elemento 1 kg; Volume 0.001333 m3
