# Ensaio estático de guarda

- Propriedade do ficheiro: CYPE Ingenieros S.A.
- Formato: FIEBDC-3/2016
- Programa: Gerador de preços para construção civil. CYPE Ingenieros, S.A.
- Data: 28/03/2024
- Moeda: EUR
- Custos indirectos: 3 %
- IVA: 23 %

## X Controlo de qualidade e ensaios

### XD Guardas

#### XDB Guardas

**XDB010** Ud Ensaio estático de guarda.
Ensaio estático a realizar em obra, sobre uma guarda, para a determinação da força horizontal que resiste. Incluindo deslocamento à obra e relatório de resultados.
Inclui: Deslocamento à obra. Realização dos ensaios. Redacção de relatório dos resultados dos ensaios realizados.
Critério de medição de projecto: Ensaio a realizar, segundo documentação do Plano de controlo de qualidade.

| Código | Un | Descrição | Rendimento | Preço | Importância |
|---|---|---|---|---|---|
| mt49bar010 | Ud | Ensaio estático para determinar a força horizontal que resiste uma guarda, inclusive deslocamento à obra e relatório de resultados. (material) | 1 | 285.4 | 285.400 |
| % | % | Custos directos complementares | 2 % | 285.400 | 5.708 |
|  |  | Custos directos |  |  | 291.108 |
