# Relatório da análise físico-química de provetes de betão endurecido

- Propriedade do ficheiro: CYPE Ingenieros S.A.
- Formato: FIEBDC-3/2016
- Programa: Gerador de preços para construção civil. CYPE Ingenieros, S.A.
- Data: 28/03/2024
- Moeda: EUR
- Custos indirectos: 3 %
- IVA: 23 %

## X Controlo de qualidade e ensaios

### XE Estruturas de betão armado

#### XEI Ensaios não destrutivos

**XEI085** Ud Relatório da análise físico-química de provetes de betão endurecido.
Relatório da análise físico-química realizada em laboratório acreditado na área técnica correspondente, sobre provetes de betão endurecido.
Inclui: Elaboração do relatório com os resultados.
Critério de medição de projecto: Número de unidades previstas, segundo documentação do Plano de controlo de qualidade.

| Código | Un | Descrição | Rendimento | Preço | Importância |
|---|---|---|---|---|---|
| mt49hoe030 | Ud | Relatório de resultados de análises físico-químico de betão endurecido. (material) | 1 | 144.18 | 144.180 |
| % | % | Custos directos complementares | 2 % | 144.180 | 2.884 |
|  |  | Custos directos |  |  | 147.064 |
