# Ensaio não destrutivo: esclerómetro

- Propriedade do ficheiro: CYPE Ingenieros S.A.
- Formato: FIEBDC-3/2016
- Programa: Gerador de preços para construção civil. CYPE Ingenieros, S.A.
- Data: 28/03/2024
- Moeda: EUR
- Custos indirectos: 3 %
- IVA: 23 %

## X Controlo de qualidade e ensaios

### XE Estruturas de betão armado

#### XEI Ensaios não destrutivos

**XEI110** Ud Ensaio não destrutivo: esclerómetro.
Ensaio não destrutivo consistente na determinação do índice esclerométrico do betão em pilar, através da utilização de esclerómetro, para relacionar a dureza superficial do betão com a sua resistência à compressão. Incluindo deslocamento à obra.
Inclui: Deslocamento à obra. Realização do ensaio.
Critério de medição de projecto: Ensaio a realizar, segundo documentação do Plano de controlo de qualidade.

| Código | Un | Descrição | Rendimento | Preço | Importância |
|---|---|---|---|---|---|
| mt49hpa060b | Ud | Ensaio para determinar o índice esclerométrico do betão num pilar, através da utilização de esclerómetro, segundo NP EN 12504-2, inclusive deslocamento à obra. (material) | 1 | 7.6 | 7.600 |
| % | % | Custos directos complementares | 2 % | 7.600 | 0.152 |
|  |  | Custos directos |  |  | 7.752 |
