# Linha de ancoragem horizontal permanente, de cabo de aço, com amortecedor de quedas

- Propriedade do ficheiro: CYPE Ingenieros S.A.
- Formato: FIEBDC-3/2016
- Programa: Gerador de preços para construção civil. CYPE Ingenieros, S.A.
- Data: 28/03/2024
- Moeda: EUR
- Custos indirectos: 3 %
- IVA: 23 %

## Y Segurança e saúde

### YC Sistemas de protecção colectiva

#### YCL Linhas e dispositivos de ancoragem

**YCL120** Ud Linha de ancoragem horizontal permanente, de cabo de aço, com amortecedor de quedas.
Linha de ancoragem permanente, de cabo de aço, com amortecedor de quedas, de 10 m de comprimento, classe C, composta por 1 ancoragem terminal de liga de alumínio L-2653 com tratamento térmico T6, acabamento com tinta epóxi-poliéster; 1 ancoragem terminal com amortecedor de aço inoxidável AISI 316, acabamento brilhante; 1 ancoragem intermédia de liga de alumínio L-2653 com tratamento térmico T6, acabamento com tinta epóxi-poliéster; cabo flexível de aço galvanizado, de 10 mm de diâmetro, composto por 7 cordões de 19 fios; tensor com olhal num extremo e gancho no extremo oposto; conjunto de um fixador de cabos e um terminal manual; protector para cabo; placa de sinalização e conjunto de dois precintos de segurança. Inclusive elementos de fixação para a fixação dos componentes da linha de ancoragem ao suporte.
Critério de medição de projecto: Número de unidades previstas, segundo Plano de Segurança e Saúde.
Critério de medição de obra: Medir-se-á o número de unidades realmente colocadas segundo especificações do Plano de Segurança e Saúde.

| Código | Un | Descrição | Rendimento | Preço | Importância |
|---|---|---|---|---|---|
| mt50spl110 | Ud | Ancoragem terminal de liga de alumínio L-2653 com tratamento térmico T6, acabamento com tinta epóxi-poliéster. (material) | 1 | 14.11 | 14.110 |
| mt50spl105a | Ud | Fixação composta por bucha química, anilha e parafuso de aço de 12 mm de diâmetro e 80 mm de comprimento. (material) | 6 | 5.7 | 34.200 |
| mt50spl100 | Ud | Ancoragem terminal com amortecedor, de aço inoxidável AISI 316, acabamento brilhante. (material) | 1 | 123.55 | 123.550 |
| mt50spl005 | Ud | Fixação composta por bucha química, anilha e parafuso de aço inoxidável de 12 mm de diâmetro e 80 mm de comprimento. (material) | 4 | 6.91 | 27.640 |
| mt50spl120 | Ud | Ancoragem intermédia de liga de alumínio L-2653 com tratamento térmico T6, acabamento com tinta epóxi-poliéster. (material) | 1 | 36.72 | 36.720 |
| mt50spl130 | m | Cabo flexível de aço galvanizado, de 10 mm de diâmetro, composto por 7 cordões de 19 fios, inclusive prensado terminal com casquilho de cobre e guarda cabo num extremo. (material) | 10.5 | 2.52 | 26.460 |
| mt50spl040 | Ud | Tensor com olhal num extremo e gancho no extremo oposto. (material) | 1 | 95.04 | 95.040 |
| mt50spl050 | Ud | Conjunto de um fixador de cabos e um terminal manual, de aço inoxidável. (material) | 1 | 36 | 36.000 |
| mt50spl080 | Ud | Protector para cabo, de PVC, cor amarelo. (material) | 1 | 5.76 | 5.760 |
| mt50spl060 | Ud | Placa de sinalização da linha de ancoragem. (material) | 1 | 17.86 | 17.860 |
| mt50spl070 | Ud | Conjunto de dois precintos de segurança. (material) | 1 | 21.6 | 21.600 |
| mo119 | h | Oficial de 1ª Segurança e Saúde. (mão de obra) | 0.64 | 22.68 | 14.515 |
| mo120 | h | Operário Segurança e Saúde. (mão de obra) | 0.96 | 21.45 | 20.592 |
| % | % | Custos directos complementares | 2 % | 474.047 | 9.481 |
|  |  | Custos directos |  |  | 483.528 |

Resíduos:
- colocação: mt50spl130; factor de resíduo 0.0145207

## Recursos

**mt50spl110** Ud Ancoragem terminal de liga de alumínio L-2653 com tratamento térmico T6, acabamento com tinta epóxi-poliéster
Dados técnicos: Custo energético 22.429 MJ; Emissão de CO2 1.709 kg
Resíduos:
- embalagem: re150101 Embalagens de papel e cartão. (componente de resíduo); rendimento 0.072 kg; Código LER 15 01 01; Massa do elemento 1 kg; Volume 0.001333 m3

**mt50spl100** Ud Ancoragem terminal com amortecedor, de aço inoxidável AISI 316, acabamento brilhante
Dados técnicos: Custo energético 47.375 MJ; Emissão de CO2 7.974 kg
Resíduos:
- embalagem: re150101 Embalagens de papel e cartão; rendimento 1.311 kg

**mt50spl120** Ud Ancoragem intermédia de liga de alumínio L-2653 com tratamento térmico T6, acabamento com tinta epóxi-poliéster
Dados técnicos: Custo energético 19.854 MJ; Emissão de CO2 1.520 kg
Resíduos:
- embalagem: re150101 Embalagens de papel e cartão; rendimento 0.072 kg

**mt50spl130** m Cabo flexível de aço galvanizado
Dados técnicos: Custo energético 15.406 MJ; Emissão de CO2 1.627 kg; Código LER 17 04 11; Massa do elemento 0.6123 kg; Volume 0.000408 m3
Resíduos:
- embalagem: re150101 Embalagens de papel e cartão; rendimento 0.07 kg

**mt50spl040** Ud Tensor com olhal num extremo e gancho no extremo oposto
Dados técnicos: Custo energético 5.740 MJ; Emissão de CO2 0.357 kg
Resíduos:
- embalagem: re150101 Embalagens de papel e cartão; rendimento 0.072 kg

**mt50spl050** Ud Conjunto de um fixador de cabos e um terminal manual, de aço inoxidável
Dados técnicos: Custo energético 26.863 MJ; Emissão de CO2 4.908 kg
Resíduos:
- embalagem: re150101 Embalagens de papel e cartão; rendimento 1.245 kg

**mt50spl060** Ud Placa de sinalização da linha de ancoragem
Dados técnicos: Custo energético 56.207 MJ; Emissão de CO2 2.815 kg
Resíduos:
- embalagem: re150101 Embalagens de papel e cartão; rendimento 0.03 kg
