# Plataforma de trabalho em consola

- Propriedade do ficheiro: CYPE Ingenieros S.A.
- Formato: FIEBDC-3/2016
- Programa: Gerador de preços para construção civil. CYPE Ingenieros, S.A.
- Data: 28/03/2024
- Moeda: EUR
- Custos indirectos: 3 %
- IVA: 23 %

## Y Segurança e saúde

### YC Sistemas de protecção colectiva

#### YCM Escadas, palas, passadiços e plataformas

**YCM070** m Plataforma de trabalho em consola.
Plataforma de trabalho em consola de madeira de pinho, de 0,60 m de largura útil, com base formada por pranchões de 20x7,2 cm, cravados, com 200 kg de capacidade de carga, guarda-corpos lateral de 1,00 m de altura formado por rodapé de prancha de 15x5,2 cm, corrimão lateral de tábua de 12x2,7 cm e travessa lateral de prancha de 15x5,2 cm, amortizável em 3 utilizações, colocada sobre uma estrutura portante formada por escoras metálicas colocadas no piso inferior da laje da cobertura, contraventados entre si, amortizáveis em 15 utilizações. Inclusive base e cunhas de madeira para apoio dos escoras à laje.
Critério de medição de projecto: Comprimento medido segundo Plano de Segurança e Saúde.
Critério de medição de obra: Será medido o comprimento realmente montado segundo especificações do Plano de Segurança e Saúde.

| Código | Un | Descrição | Rendimento | Preço | Importância |
|---|---|---|---|---|---|
| mt50spa050m | m³ | Pranchão de madeira de pinho, dimensões 20x7,2 cm. (material) | 0.025 | 439.2 | 10.980 |
| mt50spa050g | m³ | Prancha de madeira de pinho, dimensões 15x5,2 cm. (material) | 0.005 | 424.8 | 2.124 |
| mt50spa050a | m³ | Tábua de madeira de pinho, dimensões 12x2,7 cm. (material) | 0.001 | 432 | 0.432 |
| mt50spa101 | kg | Pregos de aço. (material) | 0.047 | 1.87 | 0.088 |
| mt50spa081a | Ud | Escora metálica telescópica, até 3 m de altura. (material) | 0.292 | 19.25 | 5.621 |
| mt50spa081c | Ud | Escora metálica telescópica, até 4 m de altura. (material) | 0.059 | 26.47 | 1.562 |
| mt50spa081d | Ud | Escora metálica telescópica, até 5 m de altura. (material) | 0.059 | 32.5 | 1.918 |
| mt08cim030b | m³ | Madeira de pinho. (material) | 0.003 | 248.85 | 0.747 |
| mo119 | h | Oficial de 1ª Segurança e Saúde. (mão de obra) | 0.5 | 22.68 | 11.340 |
| mo120 | h | Operário Segurança e Saúde. (mão de obra) | 0.5 | 21.45 | 10.725 |
| % | % | Custos directos complementares | 2 % | 45.537 | 0.911 |
|  |  | Custos directos |  |  | 46.448 |

Resíduos:
- colocação: mt50spa050m Pranchão de madeira de pinho, dimensões 20x7,2 cm; factor de resíduo 1
- colocação: mt50spa050g Prancha de madeira de pinho, dimensões 15x5,2 cm; factor de resíduo 1
- colocação: mt50spa050a Tábua de madeira de pinho, dimensões 12x2,7 cm; factor de resíduo 1
- colocação: mt50spa101 Pregos de aço; factor de resíduo 0.0045
- colocação: mt50spa081a Escora metálica telescópica, até 3 m de altura; factor de resíduo 1
- colocação: mt50spa081c Escora metálica telescópica, até 4 m de altura; factor de resíduo 1
- colocação: mt50spa081d Escora metálica telescópica, até 5 m de altura; factor de resíduo 1
- colocação: mt08cim030b Madeira de pinho; factor de resíduo 1

## Recursos

**mt50spa050m** m³ Pranchão de madeira de pinho, dimensões 20x7,2 cm
Dados técnicos: Custo energético 78108.000 MJ; Emissão de CO2 -1069.500 kg; Código LER 17 02 01; Massa do elemento 575 kg; Volume 0.522727 m3

**mt50spa050g** m³ Prancha de madeira de pinho, dimensões 15x5,2 cm
Dados técnicos: Custo energético 78108.000 MJ; Emissão de CO2 -1069.500 kg; Código LER 17 02 01; Massa do elemento 575 kg; Volume 0.522727 m3

**mt50spa050a** m³ Tábua de madeira de pinho, dimensões 12x2,7 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3

**mt50spa081c** Ud Escora metálica telescópica, até 4 m de altura
Dados técnicos: Custo energético 112.062 MJ; Emissão de CO2 5.814 kg; Código LER 17 04 05; Massa do elemento 11.4 kg; Volume 0.005429 m3

**mt50spa081d** Ud Escora metálica telescópica, até 5 m de altura
Dados técnicos: Custo energético 126.807 MJ; Emissão de CO2 6.579 kg; Código LER 17 04 05; Massa do elemento 12.9 kg; Volume 0.006143 m3

**mt08cim030b** m³ Madeira de pinho
Dados técnicos: Custo energético 7471.200 MJ; Emissão de CO2 -102.300 kg; Código LER 17 02 01; Massa do elemento 55 kg; Volume 0.05 m3
