# Foco portátil, para interior

- Propriedade do ficheiro: CYPE Ingenieros S.A.
- Formato: FIEBDC-3/2016
- Programa: Gerador de preços para construção civil. CYPE Ingenieros, S.A.
- Data: 28/03/2024
- Moeda: EUR
- Custos indirectos: 3 %
- IVA: 23 %

## Y Segurança e saúde

### YC Sistemas de protecção colectiva

#### YCS Protecção eléctrica

**YCS015** Ud Foco portátil, para interior.
Foco portátil de 500 W de potência, para interior, com grelha de protecção, suporte de tubo de aço e cabo de 1,5 m, amortizável em 3 utilizações.
Critério de medição de projecto: Número de unidades previstas, segundo Plano de Segurança e Saúde.
Critério de medição de obra: Medir-se-á o número de unidades realmente colocadas segundo especificações do Plano de Segurança e Saúde.

| Código | Un | Descrição | Rendimento | Preço | Importância |
|---|---|---|---|---|---|
| mt50spe015a | Ud | Foco portátil de 500 W de potência, para interior, com grelha de protecção, suporte de tubo de aço e cabo de 1,5 m. (material) | 0.333 | 25.92 | 8.631 |
| mo120 | h | Operário Segurança e Saúde. (mão de obra) | 0.1 | 21.45 | 2.145 |
| % | % | Custos directos complementares | 2 % | 10.776 | 0.216 |
|  |  | Custos directos |  |  | 10.992 |
