# Tomada de terra independente para instalação provisória de obra

- Propriedade do ficheiro: CYPE Ingenieros S.A.
- Formato: FIEBDC-3/2016
- Programa: Gerador de preços para construção civil. CYPE Ingenieros, S.A.
- Data: 28/03/2024
- Moeda: EUR
- Custos indirectos: 3 %
- IVA: 23 %

## Y Segurança e saúde

### YC Sistemas de protecção colectiva

#### YCS Protecção eléctrica

**YCS030** Ud Tomada de terra independente para instalação provisória de obra.
Tomada de terra independente, para instalação provisória de obra, composta por vareta de aço cobreado de 2 m de comprimento, cravada no terreno, ligada a ponte para verificação, dentro de uma caixa de visita de polipropileno de 30x30 cm. Inclusive conector tipo grampo para a ligação do eléctrodo com a linha de ligação e aditivos para diminuir a resistividade do terreno.
Critérios considerados na determinação do preço da unidade de obra: O preço não inclui a escavação nem o enchimento do tardoz.
Critério de medição de projecto: Número de unidades previstas, segundo Plano de Segurança e Saúde.
Critério de medição de obra: Medir-se-á o número de unidades realmente executadas segundo especificações do Plano de Segurança e Saúde.

| Código | Un | Descrição | Rendimento | Preço | Importância |
|---|---|---|---|---|---|
| mt35tte010b | Ud | Eléctrodo para rede de terra cobreado com 300 µm, fabricado em aço, de 15 mm de diâmetro e 2 m de comprimento. (material) | 1 | 18 | 18.000 |
| mt35ttc010a | m | Condutor de cobre nu, de 25 mm². (material) | 0.25 | 1.3 | 0.325 |
| mt35tta040 | Ud | Conector tipo grampo para ligação de vareta. (material) | 1 | 1 | 1.000 |
| mt35tta010 | Ud | Caixa de polipropileno para tomada de terra, de 300x300 mm, com tampa amovível. (material) | 1 | 74 | 74.000 |
| mt35tta030 | Ud | Ponte para comprovação de ligação à terra de la instalação eléctrica. (material) | 1 | 46 | 46.000 |
| mt35tta060 | Ud | Saco de 5 kg de sais minerais para a melhoria da condutividade de ligações à terra. (material) | 0.333 | 3.5 | 1.166 |
| mt35www020 | Ud | Material auxiliar para instalações de tomada de terra. (material) | 1 | 1.15 | 1.150 |
| mo119 | h | Oficial de 1ª Segurança e Saúde. (mão de obra) | 0.25 | 22.68 | 5.670 |
| mo120 | h | Operário Segurança e Saúde. (mão de obra) | 0.251 | 21.45 | 5.384 |
| % | % | Custos directos complementares | 2 % | 152.695 | 3.054 |
|  |  | Custos directos |  |  | 155.749 |

Resíduos:
- colocação: mt35ttc010a Condutor de cobre nu, de 25 mm²; factor de resíduo 0.016009
- colocação: mt35tta040 Conector tipo grampo para ligação de vareta; factor de resíduo 0.048
- escavação: ruo170504 Solos e rochas não abrangidos em 17 05 03. (componente de resíduo); rendimento 90.921 kg; Código LER 17 05 04; Massa do elemento 1 kg; Volume 0.000625 m3
- escavação: ruo170504 Solos e rochas não abrangidos em 17 05 03; rendimento -28.8 kg

## Recursos

**mt35tte010b** Ud Eléctrodo para rede de terra cobreado com 300 µm, fabricado em aço, de 15 mm de diâmetro e 2 m de comprimento
Dados técnicos: Custo energético 66.127 MJ; Emissão de CO2 6.231 kg
Resíduos:
- embalagem: re150101 Embalagens de papel e cartão. (componente de resíduo); rendimento 0.09 kg; Código LER 15 01 01; Massa do elemento 1 kg; Volume 0.001333 m3
- embalagem: re170203 Plástico. (componente de resíduo); rendimento 0.045 kg; Código LER 17 02 03; Massa do elemento 1 kg; Volume 0.001667 m3

**mt35ttc010a** m Condutor de cobre nu, de 25 mm²
Dados técnicos: Custo energético 8.237 MJ; Emissão de CO2 0.214 kg; Código LER 17 04 11; Massa do elemento 0.2225 kg; Volume 0.000148 m3
Resíduos:
- embalagem: re150101 Embalagens de papel e cartão; rendimento 0.066 kg

**mt35tta040** Ud Conector tipo grampo para ligação de vareta
Dados técnicos: Custo energético 33.867 MJ; Emissão de CO2 2.266 kg; Código LER 17 04 01; Massa do elemento 0.19 kg; Volume 0.000127 m3
Resíduos:
- embalagem: re170203 Plástico; rendimento 0.005 kg

**mt35tta010** Ud Caixa de polipropileno para tomada de terra, de 300x300 mm, com tampa amovível
Dados técnicos: Custo energético 220.283 MJ; Emissão de CO2 6.958 kg
Resíduos:
- embalagem: re150101 Embalagens de papel e cartão; rendimento 0.072 kg
