# Protector de mãos para ponteiro

- Propriedade do ficheiro: CYPE Ingenieros S.A.
- Formato: FIEBDC-3/2016
- Programa: Gerador de preços para construção civil. CYPE Ingenieros, S.A.
- Data: 28/03/2024
- Moeda: EUR
- Custos indirectos: 3 %
- IVA: 23 %

## Y Segurança e saúde

### YI Equipamentos de protecção individual

#### YIM Para as mãos e os braços

**YIM040** Ud Protector de mãos para ponteiro.
Protector de mãos para ponteiro, amortizável em 4 utilizações.
Critério de medição de projecto: Número de unidades previstas, segundo Plano de Segurança e Saúde.
Critério de medição de obra: Será medido o número de unidades realmente fornecidas segundo especificações do Plano de Segurança e Saúde.

| Código | Un | Descrição | Rendimento | Preço | Importância |
|---|---|---|---|---|---|
| mt50epm070d | Ud | Protector de mãos para ponteiro, EPI de categoria I, segundo NP EN 420, cumprindo todos os requisitos de segurança segundo a Portaria n.º 1131/93. (material) | 0.25 | 4.75 | 1.188 |
| % | % | Custos directos complementares | 2 % | 1.188 | 0.024 |
|  |  | Custos directos |  |  | 1.212 |
