# Par de palmilhas resistentes

- Propriedade do ficheiro: CYPE Ingenieros S.A.
- Formato: FIEBDC-3/2016
- Programa: Gerador de preços para construção civil. CYPE Ingenieros, S.A.
- Data: 28/03/2024
- Moeda: EUR
- Custos indirectos: 3 %
- IVA: 23 %

## Y Segurança e saúde

### YI Equipamentos de protecção individual

#### YIP Para os pés e as pernas

**YIP030** Ud Par de palmilhas resistentes.
Par de palmilhas resistentes à perfuração, amortizável em 1 utilização.
Critério de medição de projecto: Número de unidades previstas, segundo Plano de Segurança e Saúde.
Critério de medição de obra: Será medido o número de unidades realmente fornecidas segundo especificações do Plano de Segurança e Saúde.

| Código | Un | Descrição | Rendimento | Preço | Importância |
|---|---|---|---|---|---|
| mt50epp030a | Ud | Par de palmilhas resistentes à perfuração, EPI de categoria II, segundo NP EN 12568, cumprindo todos os requisitos de segurança segundo a Portaria n.º 1131/93. (material) | 1 | 9.32 | 9.320 |
| % | % | Custos directos complementares | 2 % | 9.320 | 0.186 |
|  |  | Custos directos |  |  | 9.506 |
