# Faixa de protecção lombar

- Propriedade do ficheiro: CYPE Ingenieros S.A.
- Formato: FIEBDC-3/2016
- Programa: Gerador de preços para construção civil. CYPE Ingenieros, S.A.
- Data: 28/03/2024
- Moeda: EUR
- Custos indirectos: 3 %
- IVA: 23 %

## Y Segurança e saúde

### YI Equipamentos de protecção individual

#### YIU Para o corpo (vestuário de protecção)

**YIU050** Ud Faixa de protecção lombar.
Faixa de protecção lombar com amplo suporte abdominal e fixação regulável com velcro, amortizável em 4 utilizações.
Critério de medição de projecto: Número de unidades previstas, segundo Plano de Segurança e Saúde.
Critério de medição de obra: Será medido o número de unidades realmente fornecidas segundo especificações do Plano de Segurança e Saúde.

| Código | Un | Descrição | Rendimento | Preço | Importância |
|---|---|---|---|---|---|
| mt50epu050d | Ud | Faixa de protecção lombar com amplo suporte abdominal e fixação regulável com velcro, EPI de categoria II, segundo NP EN 340, cumprindo todos os requisitos de segurança segundo a Portaria n.º 1131/93. (material) | 0.25 | 27.43 | 6.858 |
| % | % | Custos directos complementares | 2 % | 6.858 | 0.137 |
|  |  | Custos directos |  |  | 6.995 |
