# Caixa de primeiros socorros

- Propriedade do ficheiro: CYPE Ingenieros S.A.
- Formato: FIEBDC-3/2016
- Programa: Gerador de preços para construção civil. CYPE Ingenieros, S.A.
- Data: 28/03/2024
- Moeda: EUR
- Custos indirectos: 3 %
- IVA: 23 %

## Y Segurança e saúde

### YM Medicina preventiva e primeiros socorros

#### YMM Material médico

**YMM010** Ud Caixa de primeiros socorros.
Caixa de primeiros socorros para instalações provisórias da obra, provido de desinfectantes e anti-sépticos autorizados, gazes estéreis, algodão hidrófilo, venda, esparadrapo, pensos rápidos, uma tesoura, pinças, luvas descartáveis, sacos de borracha para água e gelo, antiespasmódicos, analgésicos, tónicos cardíacos de urgência, um torniquete, um termómetro clínico e seringas descartáveis, fixada ao paramento com parafusos e buchas.
Inclui: Marcação no paramento. Colocação e fixação com parafusos.
Critério de medição de projecto: Número de unidades previstas, segundo Plano de Segurança e Saúde.
Critério de medição de obra: Medir-se-á o número de unidades realmente colocadas segundo especificações do Plano de Segurança e Saúde.

| Código | Un | Descrição | Rendimento | Preço | Importância |
|---|---|---|---|---|---|
| mt50eca010 | Ud | Kit de primeiros socorros provido de desinfectantes e anti-sépticos autorizados, gazes estéreis, algodão hidrófilo, venda, esparadrapo, pensos rápidos, uma tesoura, pinças, luvas descartáveis, sacos de borracha para água e gelo, antiespasmódicos, analgésicos, tónicos cardíacos de urgência, um torniquete, um termómetro clínico e seringas descartáveis, com parafusos e buchas para fixar ao paramento. (material) | 1 | 138.47 | 138.470 |
| mo120 | h | Operário Segurança e Saúde. (mão de obra) | 0.2 | 21.45 | 4.290 |
| % | % | Custos directos complementares | 2 % | 142.760 | 2.855 |
|  |  | Custos directos |  |  | 145.615 |
