# Maca de socorro

- Propriedade do ficheiro: CYPE Ingenieros S.A.
- Formato: FIEBDC-3/2016
- Programa: Gerador de preços para construção civil. CYPE Ingenieros, S.A.
- Data: 28/03/2024
- Moeda: EUR
- Custos indirectos: 3 %
- IVA: 23 %

## Y Segurança e saúde

### YM Medicina preventiva e primeiros socorros

#### YMM Material médico

**YMM020** Ud Maca de socorro.
Maca portátil para evacuações, colocada nas instalações provisórias da obra, (amortizável em 4 utilizações).
Inclui: Montagem, instalação e verificação.
Critério de medição de projecto: Número de unidades previstas, segundo Plano de Segurança e Saúde.
Critério de medição de obra: Será medido o número de unidades realmente fornecidas segundo especificações do Plano de Segurança e Saúde.

| Código | Un | Descrição | Rendimento | Preço | Importância |
|---|---|---|---|---|---|
| mt50eca020 | Ud | Maca portátil para evacuações. (material) | 0.25 | 204.68 | 51.170 |
| % | % | Custos directos complementares | 2 % | 51.170 | 1.023 |
|  |  | Custos directos |  |  | 52.193 |
