# Semáforo portátil de obra

- Propriedade do ficheiro: CYPE Ingenieros S.A.
- Formato: FIEBDC-3/2016
- Programa: Gerador de preços para construção civil. CYPE Ingenieros, S.A.
- Data: 28/03/2024
- Moeda: EUR
- Custos indirectos: 3 %
- IVA: 23 %

## Y Segurança e saúde

### YS Sinalização provisória de obras

#### YSV Sinalização vertical

**YSV020** Ud Semáforo portátil de obra
Fornecimento, colocação e desmontagem de par de semáforos portáteis de obra, telescópicos, com comando à distância, e caixas de polietileno de alta densidade equipadas com rodas, amortizável em 5 utilizações, e alimentação com 2 baterias de chumbo e ácido 12V - 220Ah. Inclusive manutenção em condições seguras durante todo o período de tempo necessário.
Inclui: Montagem. Desmontagem posterior. Transporte até ao local de armazenamento ou remoção para contentor.
Critério de medição de projecto: Número de unidades previstas, segundo Plano de Segurança e Saúde.
Critério de medição de obra: Medir-se-á o número de unidades realmente colocadas segundo especificações do Plano de Segurança e Saúde.

| Código | Un | Descrição | Rendimento | Preço | Importância |
|---|---|---|---|---|---|
| mt50les140 | Ud | Par de semáforos portáteis de obra, telescópicos, com comando à distância, e caixas de polietileno de alta densidade equipadas com rodas, sem incluir bateria de alimentação. (material) | 0.4 | 3825.07 | 1530.028 |
| mt50les145c | Ud | Bateria de chumbo e ácido 12V - 220Ah. (material) | 0.4 | 711.78 | 284.712 |
| mo119 | h | Oficial de 1ª Segurança e Saúde. (mão de obra) | 0.5 | 22.68 | 11.340 |
| % | % | Custos directos complementares | 2 % | 1826.080 | 36.522 |
|  |  | Custos directos |  |  | 1862.602 |
