# Cavidade em cobertura

- Propriedade do ficheiro: CYPE INGENIEROS, S.A.
- Formato: FIEBDC-3/2002
- Moeda: EUR
- Custos indirectos: 3.00 %
- IVA: 23.00 %

## 0 Trabalhos prévios

### 0B Trabalhos de campo, ensaios e relatórios

#### 0BC Cavidades de inspecção

**0BC060** Ud Cavidade em cobertura.
Execução de cavidade de 60x60 cm para inspecção superior de cobertura plana, com remoção de todos os elementos que a possam compor (camada de protecção, material de fixação ou nivelação, camada separadora, impermeabilização, isolamento térmico ou formação de pendentes), até atingir o suporte resistente, realizado através de picagem manual e martelo pneumático. Incluindo limpeza, armazenamento, remoção e carga manual de escombros para contentor.
Inclui: Remoção do pavimento. Execução da cavidade. Remoção e acumulação de entulho. Carga de entulho para contentor.
Critério de medição de projecto: Número de unidades previstas, segundo documentação gráfica de Projecto.
Critério de medição de obra: Medir-se-á o número de unidades realmente executadas segundo especificações de Projecto.

| Código | Un | Descrição | Rendimento | Preço | Importância |
|---|---|---|---|---|---|
| mt51cub010b | m² | Demolição de cobertura plana composta por camada de protecção, impermeabilização, formação de pendentes, etc., com meios manuais e compressor com martelo pneumático. (material) | 0.360 | 90.00 | 32.40 |
| mo113 | h | Operário não qualificado construção. (mão de obra) | 1.189 | 21.45 | 25.50 |
| % | % | Custos directos complementares | 2 % | 57.90 | 1.16 |
|  |  | Custos directos |  |  | 59.06 |
