# Cavidade em revestimento de paramento

- Propriedade do ficheiro: CYPE INGENIEROS, S.A.
- Formato: FIEBDC-3/2002
- Moeda: EUR
- Custos indirectos: 3.00 %
- IVA: 23.00 %

## 0 Trabalhos prévios

### 0B Trabalhos de campo, ensaios e relatórios

#### 0BC Cavidades de inspecção

**0BC070** Ud Cavidade em revestimento de paramento.
Execução de cavidade até 500 cm² de superfície em revestimento de gesso em paramento, para inspecção das diferentes camadas e do material base, realizado com meios manuais. Incluindo limpeza, armazenamento, remoção e carga manual de escombros para contentor.
Inclui: Execução da cavidade. Remoção e acumulação de entulho. Carga de entulho para contentor.
Critério de medição de projecto: Número de unidades previstas, segundo documentação gráfica de Projecto.
Critério de medição de obra: Medir-se-á o número de unidades realmente executadas segundo especificações de Projecto.

| Código | Un | Descrição | Rendimento | Preço | Importância |
|---|---|---|---|---|---|
| mt51rev010b | m² | Demolição do revestimento ou recobrimento com meios manuais. (material) | 0.050 | 4.58 | 0.23 |
| mo113 | h | Operário não qualificado construção. (mão de obra) | 0.713 | 21.45 | 15.29 |
| % | % | Custos directos complementares | 2 % | 15.52 | 0.31 |
|  |  | Custos directos |  |  | 15.83 |
