# Cavidade em tecto falso

- Propriedade do ficheiro: CYPE INGENIEROS, S.A.
- Formato: FIEBDC-3/2002
- Moeda: EUR
- Custos indirectos: 3.00 %
- IVA: 23.00 %

## 0 Trabalhos prévios

### 0B Trabalhos de campo, ensaios e relatórios

#### 0BC Cavidades de inspecção

**0BC080** Ud Cavidade em tecto falso.
Execução de cavidade de 60x60 cm em tecto falso de escaiola, para inspecção da estrutura, realizado com meios manuais. Inclusive limpeza, armazenamento, remoção e carga manual de escombros para contentor.
Inclui: Execução da cavidade. Remoção e acumulação de entulho. Carga de entulho para contentor.
Critério de medição de projecto: Número de unidades previstas, segundo documentação gráfica de Projecto.
Critério de medição de obra: Medir-se-á o número de unidades realmente executadas segundo especificações de Projecto.

| Código | Un | Descrição | Rendimento | Preço | Importância |
|---|---|---|---|---|---|
| mt51fte010b | m² | Demolição do tecto falso de escaiola com meios manuais. (material) | 0.360 | 12.45 | 4.48 |
| mo113 | h | Operário não qualificado construção. (mão de obra) | 0.119 | 21.45 | 2.55 |
| % | % | Custos directos complementares | 2 % | 7.03 | 0.14 |
|  |  | Custos directos |  |  | 7.17 |
