# Aluguer de andaime tubular de volume

- Propriedade do ficheiro: CYPE INGENIEROS, S.A.
- Formato: FIEBDC-3/2002
- Moeda: EUR
- Custos indirectos: 3.00 %
- IVA: 23.00 %

## 0 Trabalhos prévios

### 0X Andaimes e equipamento de elevação

#### 0XA Andaimes

**0XA111** Ud Aluguer de andaime tubular de volume.
Aluguer, durante 30 dias naturais, de andaime de volume, formado por 300 m³ de estrutura tubular de aço galvanizado a quente, de 48,3 mm de diâmetro e 3,2 mm de espessura, e plataforma de trabalho de 100 m², situada até 10 m de altura máxima, escada interior com alçapão e guarda-corpos traseiro com duas barras e rodapé, e guarda-corpos frontal com uma barra.
Inclui: Revisão periódica para garantir a sua estabilidade e condições de segurança.
Critério de medição de projecto: Número de unidades previstas, segundo documentação gráfica de Projecto.
Critério de medição de obra: Amortização em forma de aluguer diário, segundo as condições definidas no contrato subscrito com a empresa fornecedora, considerando um mínimo de 300 m³ de volume de estrutura, 100 m² de superfície de plataforma de trabalho e 15 dias naturais.

| Código | Un | Descrição | Rendimento | Preço | Importância |
|---|---|---|---|---|---|
| mq13ats020a | Ud | Aluguer diário de m³ de andaime de volume, de 10 m de altura máxima de trabalho, constituído por estrutura tubular de aço galvanizado a quente, de 48,3 mm de diâmetro e 3,2 mm de espessura, fabricado cumprindo as exigências de qualidade expostas na norma NP EN ISO 9001, segundo EN 12810 e EN 12811; inclusive p/p de escada interior com alçapão e guarda-corpos com duas barras e rodapé. (equipamento) | 9000.000 | 0.04 | 360.00 |
| mq13ats030a | Ud | Aluguer diário de m² de plataforma de trabalho de chapa perfurada de aço. (equipamento) | 3000.000 | 0.09 | 270.00 |
| % | % | Custos directos complementares | 2 % | 630.00 | 12.60 |
|  |  | Custos directos |  |  | 642.60 |
