# Transporte e remoção de monta-cargas de obra

- Propriedade do ficheiro: CYPE INGENIEROS, S.A.
- Formato: FIEBDC-3/2002
- Moeda: EUR
- Custos indirectos: 3.00 %
- IVA: 23.00 %

## 0 Trabalhos prévios

### 0X Andaimes e equipamento de elevação

#### 0XM Monta-cargas

**0XM020** Ud Transporte e remoção de monta-cargas de obra.
Transporte e remoção de monta-cargas com sistema de elevação composto por cabo e tambor de enrolar, para transporte de materiais, de 4 paragens e 300 kg de carga máxima.
Critério de medição de projecto: Número de unidades previstas, segundo documentação gráfica de Projecto.
Critério de medição de obra: Medir-se-á o número de unidades realmente executadas segundo especificações de Projecto.

| Código | Un | Descrição | Rendimento | Preço | Importância |
|---|---|---|---|---|---|
| mq07mon020a | Ud | Transporte e remoção de monta-cargas de obra com cabo e tambor de enrolar para transporte de materiais de 4 paradas e 300 kg de carga máxima. (equipamento) | 1.000 | 974.76 | 974.76 |
| % | % | Custos directos complementares | 2 % | 974.76 | 19.50 |
|  |  | Custos directos |  |  | 994.26 |
