# Ramal de ligação geral de saneamento

- Propriedade do ficheiro: CYPE INGENIEROS, S.A.
- Formato: FIEBDC-3/2002
- Moeda: EUR
- Custos indirectos: 3.00 %
- IVA: 23.00 %

## A Acondicionamento do terreno

### AS Redes de drenagem horizontais

#### ASB Ramais de ligação

**ASB010** m Ramal de ligação geral de saneamento.
Ramal de ligação geral de saneamento, para drenagem de águas residuais e/ou pluviais à rede geral do município, com uma pendente mínima de 1,00% para a drenagem de águas residuais e 0,50% para a drenagem de águas pluviais, formado por tubo de PVC liso, série SN-4, rigidez anelar nominal 4 kN/m², de 400 mm de diâmetro exterior, colado com adesivo, colocado sobre leito de areia de 10 cm de espessura, devidamente compactada e nivelada com apiloador (saltitão) de condução manual, enchimento lateral compactado até metade do diâmetro do tubo e posterior enchimento com a mesma areia até 30 cm por cima da geratriz superior do tubo, com as correspondentes juntas e peças especiais. Inclusive líquido de limpeza e adesivo para tubos e acessórios de PVC e betão simples C20/25 (X0(P); D25; S2; Cl 1,0) para a posterior reposição do pavimento existente.
Critérios considerados na determinação do preço da unidade de obra: O preço inclui a demolição e a remoção do pavimento existente, mas não inclui a escavação, o enchimento principal nem a ligação à rede geral de saneamento.
Inclui: Implantação do ramal de ligação em planta e pendentes. Ruptura do pavimento com compressor. Disposição de tubos e peças especiais. Descarga da areia no fundo da vala. Colocação dos colectores no fundo da vala. Montagem, ligação e verificação do seu correcto funcionamento. Execução do enchimento envolvente.
Critério de medição de projecto: Comprimento medido em projecção horizontal, segundo documentação gráfica de Projecto, entre faces interiores do muro do edifício e da câmara de inspecção da rede municipal.
Critério de medição de obra: Medir-se-á, em projecção horizontal, o comprimento realmente executado segundo especificações de Projecto, entre faces interiores da parede do edifício e da câmara de inspecção da rede municipal.

| Código | Un | Descrição | Rendimento | Preço | Importância |
|---|---|---|---|---|---|
| mt01ara010a | m³ | Areia com granulometria de 0 a 5 mm de diâmetro, limpa. (material) | 0.590 | 14.30 | 8.44 |
| mt11tpb030g | m | Tubo de PVC liso, para saneamento enterrado sem pressão, série SN-4, rigidez anelar nominal 4 kN/m², de 400 mm de diâmetro exterior e 9,8 mm de espessura, segundo NP EN 1401-1. (material) | 1.050 | 166.37 | 174.69 |
| mt11var009 | l | Líquido de limpeza para colagem com adesivo de tubos e acessórios de PVC. (material) | 0.157 | 37.60 | 5.90 |
| mt11var010 | l | Cola para tubos e acessórios de PVC. (material) | 0.079 | 47.92 | 3.79 |
| mt10hmf020fa | m³ | Betão simples C20/25 (X0(P); D25; S2; Cl 1,0), fabricado em central, segundo NP EN 206. (material) | 0.120 | 74.97 | 9.00 |
| mq05pdm010b | h | Compressor portátil eléctrico 5 m³/min de caudal. (equipamento) | 1.573 | 7.73 | 12.16 |
| mq05mai030 | h | Martelo pneumático. (equipamento) | 1.573 | 4.57 | 7.19 |
| mq01ret020b | h | Retroescavadora sobre pneus, de 70 kW. (equipamento) | 0.035 | 40.90 | 1.43 |
| mq02rop020 | h | Apiloador (Saltitão) de condução manual, de 80 kg, com placa de 30x30 cm. (equipamento) | 0.255 | 3.92 | 1.00 |
| au00auh040 |  | Vibrador de betão, eléctrico. | 1.000 | 0.00 | 0.00 |
| mo020 | h | Oficial de 1ª construção. (mão de obra) | 2.771 | 22.68 | 62.85 |
| mo112 | h | Operário especializado construção. (mão de obra) | 1.386 | 21.98 | 30.46 |
| mo008 | h | Oficial de 1ª canalizador. (mão de obra) | 0.321 | 23.31 | 7.48 |
| mo107 | h | Ajudante de canalizador. (mão de obra) | 0.321 | 22.09 | 7.09 |
| % | % | Custos directos complementares | 4 % | 331.48 | 13.26 |
|  |  | Custos directos |  |  | 344.74 |
