# Desmontagem de aplique

- Propriedade do ficheiro: CYPE INGENIEROS, S.A.
- Formato: FIEBDC-3/2002
- Moeda: EUR
- Custos indirectos: 3.00 %
- IVA: 23.00 %

## D Demolições

### DF Fachadas

#### DFE Elementos ancorados à fachada

**DFE010** Ud Desmontagem de aplique.
Desmontagem de aplique, situado em fachada, com meios manuais e recuperação, armazenamento e montagem do material no mesmo local, sem deteriorar os elementos construtivos aos quais está fixado, e carga manual para camião ou contentor.
Critérios considerados na determinação do preço da unidade de obra: O preço inclui o desmontagem dos acessórios e dos elementos de fixação.
Inclui: Desmontagem do elemento. Classificação e etiquetagem. Armazenamento dos materiais a reutilizar. Reposição do elemento. Remoção e acumulação dos restos de obra. Limpeza dos restos da obra. Carga manual dos restos de obra para camião ou contentor. Montagem, ligação e verificação do seu correcto funcionamento.
Critério de medição de projecto: Número de unidades previstas, segundo documentação gráfica de Projecto.
Critério de medição de obra: Será medido o número de unidades realmente desmontadas e repostas segundo especificações de Projecto.

| Código | Un | Descrição | Rendimento | Preço | Importância |
|---|---|---|---|---|---|
| mo003 | h | Oficial de 1ª electricista. (mão de obra) | 0.156 | 23.31 | 3.64 |
| mo102 | h | Ajudante de electricista. (mão de obra) | 0.156 | 22.09 | 3.45 |
| mo020 | h | Oficial de 1ª construção. (mão de obra) | 0.489 | 22.68 | 11.09 |
| mo113 | h | Operário não qualificado construção. (mão de obra) | 0.489 | 21.45 | 10.49 |
| % | % | Custos directos complementares | 2 % | 28.67 | 0.57 |
|  |  | Custos directos |  |  | 29.24 |
