# Desmontagem de rede de instalação interior de água

- Propriedade do ficheiro: CYPE INGENIEROS, S.A.
- Formato: FIEBDC-3/2002
- Moeda: EUR
- Custos indirectos: 3.00 %
- IVA: 23.00 %

## D Demolições

### DI Instalações

#### DIF Abastecimento de água

**DIF105** Ud Desmontagem de rede de instalação interior de água.
Desmontagem de rede de instalação interior de água, colocada superficialmente, que abastece uma superfície de 90 m², desde a tomada de cada aparelho sanitário até ao ramal de distribuição, com meios manuais, e carga manual para camião ou contentor.
Critérios considerados na determinação do preço da unidade de obra: O preço inclui o desmontagem das válvulas, dos acessórios e dos suportes de fixação e a obturação das condutas conectadas ao elemento.
Inclui: Desmontagem do elemento. Obturação das tubagens ligadas à instalação. Remoção e armazenamento do material desmontado. Limpeza dos restos da obra. Carga manual do material desmontado e restos da obra para camião ou contentor.
Critério de medição de projecto: Número de unidades previstas, segundo documentação gráfica de Projecto.
Critério de medição de obra: Será medido o número de unidades realmente desmontadas segundo especificações de Projecto.

| Código | Un | Descrição | Rendimento | Preço | Importância |
|---|---|---|---|---|---|
| mo008 | h | Oficial de 1ª canalizador. (mão de obra) | 6.005 | 23.31 | 139.98 |
| mo113 | h | Operário não qualificado construção. (mão de obra) | 6.005 | 21.45 | 128.81 |
| % | % | Custos directos complementares | 2 % | 268.79 | 5.38 |
|  |  | Custos directos |  |  | 274.17 |
