# Escovagem de elemento estrutural de madeira

- Propriedade do ficheiro: CYPE INGENIEROS, S.A.
- Formato: FIEBDC-3/2002
- Moeda: EUR
- Custos indirectos: 3.00 %
- IVA: 23.00 %

## E Estruturas

### EM Madeira

#### EMK Preparação da superfície

**EMK100** m² Escovagem de elemento estrutural de madeira.
Escovagem mecânico das faces do elemento estrutural de madeira, de 20x10 cm de secção, através de plaina eléctrica, até conseguir o acabamento correspondente. Incluindo limpeza, armazenamento, remoção e carga manual de restos para camião ou contentor.
Inclui: Escovada. Remoção e armazenamento de restos. Carga manual de restos para camião ou contentor.
Critério de medição de projecto: Superfície medida segundo documentação gráfica de Projecto.
Critério de medição de obra: Medir-se-á a superfície realmente executada segundo especificações de Projecto.

| Código | Un | Descrição | Rendimento | Preço | Importância |
|---|---|---|---|---|---|
| op00cep010 |  | Plainas. | 1.000 | 0.00 | 0.00 |
| mo058 | h | Ajudante de carpinteiro. (mão de obra) | 0.123 | 22.27 | 2.74 |
| % | % | Custos directos complementares | 2 % | 2.74 | 0.05 |
|  |  | Custos directos |  |  | 2.79 |
