# Sistema de cofragem para viga de alvenaria confinada

- Propriedade do ficheiro: CYPE INGENIEROS, S.A.
- Formato: FIEBDC-3/2002
- Moeda: EUR
- Custos indirectos: 3.00 %
- IVA: 23.00 %

## F Fachadas, divisões e protecções

### FE Alvenaria estrutural

#### FEC Paredes de alvenaria confinada

**FEC046** m² Sistema de cofragem para viga de alvenaria confinada.
Montagem e desmontagem de sistema de cofragem reutilizável para formação de viga de alvenaria confinada, formado por: superfície cofrante de tábuas de madeira maciça, amortizáveis em 5 utilizações. Inclusive elementos de sustentação e fixação necessários para a sua estabilidade e líquido descofrante, para evitar a aderência do betão à cofragem.
Inclui: Marcação. Aplicação do líquido descofrante. Montagem do sistema de cofragem. Colocação de elementos de sustentação e fixação. Aprumo e nivelamento da cofragem. Desmontagem do sistema de cofragem. Limpeza e armazenamento da cofragem.
Critério de medição de projecto: Superfície de cofragem em contacto com o betão, medida segundo documentação gráfica de Projecto, sem duplicar esquinas nem encontros.
Critério de medição de obra: Medir-se-á a superfície de cofragem em contacto com o betão realmente executada segundo especificações de Projecto, sem duplicar esquinas nem encontros.

| Código | Un | Descrição | Rendimento | Preço | Importância |
|---|---|---|---|---|---|
| mt08ema050b | m³ | Madeira para cofragem, de 26 mm de espessura. (material) | 0.017 | 184.80 | 3.14 |
| mt50spa101 | kg | Pregos de aço. (material) | 0.578 | 1.87 | 1.08 |
| mt08dba010d | l | Agente desmoldante, à base de óleos especiais, emulsionante em água, para cofragens metálicas, fenólicas ou de madeira. (material) | 0.030 | 1.80 | 0.05 |
| op00sie020 |  | Serra de disco fixo, para mesa de trabalho. | 1.000 | 0.00 | 0.00 |
| mo044 | h | Oficial de 1ª cofrador. (mão de obra) | 0.505 | 23.64 | 11.94 |
| mo091 | h | Ajudante de cofrador. (mão de obra) | 0.567 | 23.07 | 13.08 |
| % | % | Custos directos complementares | 2 % | 29.29 | 0.59 |
|  |  | Custos directos |  |  | 29.88 |
