# Luminária rectangular tipo Downlight, com lâmpada LED. Instalação encastrada

- Propriedade do ficheiro: CYPE INGENIEROS, S.A.
- Formato: FIEBDC-3/2002
- Moeda: EUR
- Custos indirectos: 3.00 %
- IVA: 23.00 %

## I Instalações

### II Iluminação

#### III Instalação interior

**III103** Ud Luminária rectangular tipo Downlight, com lâmpada LED. Instalação encastrada.
Luminária fixa de tecto tipo Downlight, de chapa de aço, acabamento termoesmaltado, de cor branca acabamento mate, não regulável, de 24 W, alimentação a 220/240 V e 50-60 Hz, de 237x124x78 mm, com duas lâmpadas LED, temperatura de cor 3000 K, óptica formada por reflector revestido com alumínio vaporizado, acabamento alto brilho, de alto rendimento, feixe de luz extensivo 72°, aro embelezador, índice unificado de encandeamento menor que 19, índice de reprodução cromática maior de 80, fluxo luminoso 2100 lúmens, grau de protecção IP40, com molas de fixação. Instalação encastrada.
Inclui: Marcação. Montagem, ligação e verificação do seu correcto funcionamento.
Critério de medição de projecto: Número de unidades previstas, segundo documentação gráfica de Projecto.
Critério de medição de obra: Medir-se-á o número de unidades realmente executadas segundo especificações de Projecto.

| Código | Un | Descrição | Rendimento | Preço | Importância |
|---|---|---|---|---|---|
| mt34lle085a | Ud | Luminária fixa de tecto tipo Downlight, de chapa de aço, acabamento termoesmaltado, de cor branca acabamento mate, não regulável, de 24 W, alimentação a 220/240 V e 50-60 Hz, de 237x124x78 mm, com duas lâmpadas LED, temperatura de cor 3000 K, óptica formada por reflector revestido com alumínio vaporizado, acabamento alto brilho, de alto rendimento, feixe de luz extensivo 72°, aro embelezador, índice unificado de encandeamento menor que 19, índice de reprodução cromática maior de 80, fluxo luminoso 2100 lúmens, grau de protecção IP40, com molas de fixação, para encastrar. (material) | 1.000 | 191.82 | 191.82 |
| mo003 | h | Oficial de 1ª electricista. (mão de obra) | 0.322 | 23.31 | 7.51 |
| mo102 | h | Ajudante de electricista. (mão de obra) | 0.322 | 22.09 | 7.11 |
| % | % | Custos directos complementares | 2 % | 206.44 | 4.13 |
|  |  | Custos directos |  |  | 210.57 |
