# Ventilador para desenfumagem, exterior à zona de risco

- Propriedade do ficheiro: CYPE INGENIEROS, S.A.
- Formato: FIEBDC-3/2002
- Moeda: EUR
- Custos indirectos: 3.00 %
- IVA: 23.00 %

## I Instalações

### IV Ventilação

#### IVG Ventilação mecânica para garagens

**IVG016** Ud Ventilador para desenfumagem, exterior à zona de risco.
Ventilador helicoidal com motor trifásico de velocidade 920 r.p.m., potência 0,55 kW, para um caudal de 7720 m³/h, nível de pressão sonora 66 dB(A), homologado para transportar ar a 400°C durante 2 horas, instalado em local à parte da zona de risco de incêndio, aspirando directamente da conduta. Inclusive elementos anti-vibratórios, elementos de fixação e acessórios.
Inclui: Colocação e fixação do ventilador. Ligação e verificação do seu correcto funcionamento.
Critério de medição de projecto: Número de unidades previstas, segundo documentação gráfica de Projecto.
Critério de medição de obra: Medir-se-á o número de unidades realmente executadas segundo especificações de Projecto.

| Código | Un | Descrição | Rendimento | Preço | Importância |
|---|---|---|---|---|---|
| mt41gar025a | Ud | Ventilador helicoidal trifásico, velocidade 920 r.p.m., potência 0,55 kW, caudal máximo 7720 m³/h, nível de pressão sonora 59 dB(A), para transportar ar a 400°C durante duas horas na desenfumagem, instalado em local aparte da zona de risco de incêndio, segundo EN 12101-3. (material) | 1.000 | 1581.78 | 1581.78 |
| mo011 | h | Oficial de 1ª montador. (mão de obra) | 4.321 | 23.31 | 100.72 |
| mo080 | h | Ajudante de montador. (mão de obra) | 4.321 | 22.13 | 95.62 |
| % | % | Custos directos complementares | 2 % | 1778.12 | 35.56 |
|  |  | Custos directos |  |  | 1813.68 |
