# Conduta geotérmica permutador de calor ar-terra

- Propriedade do ficheiro: CYPE INGENIEROS, S.A.
- Formato: FIEBDC-3/2002
- Moeda: EUR
- Custos indirectos: 3.00 %
- IVA: 23.00 %

## I Instalações

### IV Ventilação

#### IVU Ventilação geotérmica: poços canadianos

**IVU020** m Conduta geotérmica permutador de calor ar-terra.
Conduta geotérmica permutador de calor ar-terra, formada por tubo semi-rígido, de polietileno de alta densidade (PEAD/HDPE), com tratamento anti-microbiano, impermeável ao radão, de 200 mm de diâmetro, de parede dupla, a exterior corrugada e a interior lisa, rigidez anelar nominal 4 kN/m². Instalação enterrada. Inclusive acessórios e peças especiais.
Critérios considerados na determinação do preço da unidade de obra: O preço não inclui a escavação nem o enchimento.
Inclui: Marcação do traçado da conduta. Colocação de tubos, acessórios e peças especiais. Montagem, ligação e verificação do seu correcto funcionamento.
Critério de medição de projecto: Comprimento medido segundo documentação gráfica de Projecto.
Critério de medição de obra: Medir-se-á o comprimento realmente executado segundo especificações de Projecto.

| Código | Un | Descrição | Rendimento | Preço | Importância |
|---|---|---|---|---|---|
| mt42vgg020c | m | Tubo semi-rígido, de polietileno de alta densidade (PEAD/HDPE), com tratamento anti-microbiano, impermeável ao radão, de 200 mm de diâmetro, de parede dupla, a exterior corrugada e a interior lisa, rigidez anelar nominal 4 kN/m², fornecido em rolos de 25 m de comprimento, com o preço incrementado em 10% relativamente a acessórios e peças especiais (material) | 1.000 | 46.55 | 46.55 |
| mo011 | h | Oficial de 1ª montador. (mão de obra) | 0.108 | 23.31 | 2.52 |
| mo080 | h | Ajudante de montador. (mão de obra) | 0.054 | 22.13 | 1.20 |
| % | % | Custos directos complementares | 2 % | 50.27 | 1.01 |
|  |  | Custos directos |  |  | 51.28 |
