# Revestimento com argamassa acrílica e inerte projectado

- Propriedade do ficheiro: CYPE INGENIEROS, S.A.
- Formato: FIEBDC-3/2002
- Moeda: EUR
- Custos indirectos: 3.00 %
- IVA: 23.00 %

## R Revestimentos

### RG Argamassas e revestimentos acrílicos

#### RGA Revestimentos de inerte projectado

**RGA010** m² Revestimento com argamassa acrílica e inerte projectado.
Formação em fachadas de camada de acabamento para revestimentos contínuos, através da aplicação com palustra metálica de argamassa suporte para a projecção de inertes, cor branca, acabamento granulado imitação de pedra natural, composta por copolímeros acrílicos em dispersão aquosa, cargas de granulometria controlada e pigmentos extendedores seleccionados, com um rendimento de 3 kg/m² e projecção manual ou mecânica de inerte de mármore, procedente de britagem, de granulometria compreendida entre 3 e 4 mm. Incluindo preparação da superfície suporte, formação de juntas, cantos, arestas, remates nos encontros com paramentos, revestimentos ou outros elementos assentes na sua superfície.
Inclui: Preparação do paramento suporte. Aplicação da argamassa suporte. Projecção do inerte.
Critério de medição de projecto: Superfície medida segundo documentação gráfica de Projecto, sem deduzir aberturas menores que 4 m² e descontando, nas aberturas de superfície maior de 4 m², o excesso sobre 4 m².
Critério de medição de obra: Medir-se-á a superfície realmente executada segundo especificações de Projecto, descontando, nas aberturas de superfície maior de 4 m², o excesso sobre 4 m².

| Código | Un | Descrição | Rendimento | Preço | Importância |
|---|---|---|---|---|---|
| mt28mar100a | kg | Argamassa suporte para a projecção de inertes, cor branca, acabamento granulado imitação de pedra natural, composta por copolímeros acrílicos em dispersão aquosa, cargas de granulometria controlada e pigmentos extendedores seleccionados, de alta resistência à abrasão, impermeável à água da chuva, permeável ao vapor de água, anti-caruncho e anti-verdete e com resistência aos raios UV e aos álcalis, para aplicar com palustra metálica. (material) | 3.000 | 5.15 | 15.45 |
| mt28mon020a | kg | Inerte de mármore, procedente de britagem, para projectar sobre argamassa, de granulometria compreendida entre 3 e 4 mm. (material) | 9.000 | 0.21 | 1.89 |
| op00tal020 |  | Berbequim com misturador. | 1.000 | 0.00 | 0.00 |
| mo039 | h | Oficial de 1ª rebocador. (mão de obra) | 0.411 | 22.68 | 9.32 |
| mo111 | h | Operário especializado rebocador. (mão de obra) | 0.205 | 22.36 | 4.58 |
| % | % | Custos directos complementares | 2 % | 31.24 | 0.62 |
|  |  | Custos directos |  |  | 31.86 |
