# Indicador luminoso

- Propriedade do ficheiro: CYPE INGENIEROS, S.A.
- Formato: FIEBDC-3/2002
- Moeda: EUR
- Custos indirectos: 3.00 %
- IVA: 23.00 %

## S Equipamentos fixos e sinalização

### SI Indicadores, marcadores, rótulos, ...

#### SIL Luminosos

**SIL010** Ud Indicador luminoso.
Indicador luminoso para pisos e halls de entrada de 250x185x75 mm, sem rotular. Inclusive elementos de fixação.
Inclui: Marcação. Fixação em paramento com elementos de ancoragem. Colocação do indicador luminoso. Ligação à rede eléctrica.
Critério de medição de projecto: Número de unidades previstas, segundo documentação gráfica de Projecto.
Critério de medição de obra: Medir-se-á o número de unidades realmente colocadas segundo especificações de Projecto.

| Código | Un | Descrição | Rendimento | Preço | Importância |
|---|---|---|---|---|---|
| mt45ruv010a | Ud | Indicador luminoso para piso, de 250x185x75 mm, sem rotular. Inclusive elementos de fixação. (material) | 1.000 | 34.95 | 34.95 |
| op00ato010 |  | Aparafusadora. | 1.000 | 0.00 | 0.00 |
| op00tal010 |  | Berbequim. | 1.000 | 0.00 | 0.00 |
| mo102 | h | Ajudante de electricista. (mão de obra) | 0.213 | 22.09 | 4.71 |
| % | % | Custos directos complementares | 2 % | 39.66 | 0.79 |
|  |  | Custos directos |  |  | 40.45 |
