# Pérgula decorativa pré-fabricada de betão

- Propriedade do ficheiro: CYPE INGENIEROS, S.A.
- Formato: FIEBDC-3/2002
- Moeda: EUR
- Custos indirectos: 3.00 %
- IVA: 23.00 %

## U Infra-estruturas no logradouro

### UM Mobiliário urbano

#### UMP Pérgulas

**UMP010** Ud Pérgula decorativa pré-fabricada de betão.
Pérgula decorativa livre, de 4x4,5 m de superfície, formada por: 5 vigotas decorativas pré-fabricadas de betão, de 16x8 cm de secção e 4,5 m de comprimento, com dois extremos à vista; colocadas sobre vigotas de carga pré-fabricadas de betão, de 20x10 cm de secção, que apoiam directamente sobre pilares (não incluídos neste preço).
Inclui: Marcação de alinhamentos e níveis. Colocação e fixação das peças.
Critério de medição de projecto: Número de unidades previstas, segundo documentação gráfica de Projecto.
Critério de medição de obra: Medir-se-á o número de unidades realmente executadas segundo especificações de Projecto.

| Código | Un | Descrição | Rendimento | Preço | Importância |
|---|---|---|---|---|---|
| mt47als020a | m | Vigota decorativa pré-fabricada de betão, de 16x8 cm de secção, com dois extremos à vista, para formação de pérgula. (material) | 22.500 | 16.01 | 360.23 |
| mt47als020c | m | Vigota de carga pré-fabricada de betão, de 20x10 cm de secção, para formação de pérgula. (material) | 8.000 | 21.34 | 170.72 |
| mq04cag010a | h | Camião com grua de carga máxima 6 t. (equipamento) | 0.464 | 55.38 | 25.70 |
| op00tal010 |  | Berbequim. | 1.000 | 0.00 | 0.00 |
| op00ato010 |  | Aparafusadora. | 1.000 | 0.00 | 0.00 |
| mo041 | h | Oficial de 1ª construção de obra civil. (mão de obra) | 0.581 | 22.68 | 13.18 |
| mo087 | h | Ajudante de construção de obra civil. (mão de obra) | 0.581 | 22.13 | 12.86 |
| % | % | Custos directos complementares | 2 % | 582.69 | 11.65 |
|  |  | Custos directos |  |  | 594.34 |
