# Desconexão de ramal de ligação da rede contra incêndios

- Propriedade do ficheiro: CYPE Ingenieros S.A.
- Formato: FIEBDC-3/2016
- Programa: Gerador de preços para construção civil. CYPE Ingenieros, S.A.
- Data: 11/06/2024
- Moeda: EUR
- Custos indirectos: 3 %
- IVA: 23 %

## 0 Trabalhos prévios

### 0A Desconexão de ramais de ligação

#### 0AF Instalações de abastecimento de água

**0AF020** Ud Desconexão de ramal de ligação da rede contra incêndios.
Desconexão de ramal de ligação de água para abastecimento da rede contra incêndios do edifício, com corte da água através de válvula de corte, anulação prévia e neutralização, por parte da companhia fornecedora, sem afectar a estabilidade dos elementos construtivos aos quais possa estar unida. Inclusive limpeza, armazenamento, remoção e carga manual de entulho para camião ou contentor.
Inclui: Desconexão do ramal de ligação. Colocação de tampões. Remoção de entulho. Carga de entulho para camião ou contentor.
Critério de medição de projecto: Número de unidades previstas, segundo documentação gráfica de Projecto.
Critério de medição de obra: Medir-se-á o número de unidades realmente executadas segundo especificações de Projecto.

| Código | Un | Descrição | Rendimento | Preço | Importância |
|---|---|---|---|---|---|
| mo008 | h | Oficial de 1ª canalizador. (mão de obra) | 2.378 | 23.31 | 55.431 |
| % | % | Custos directos complementares | 2 % | 55.431 | 1.109 |
|  |  | Custos directos |  |  | 56.540 |
