# Cavidade em revestimento de paramento

- Propriedade do ficheiro: CYPE Ingenieros S.A.
- Formato: FIEBDC-3/2016
- Programa: Gerador de preços para construção civil. CYPE Ingenieros, S.A.
- Data: 11/06/2024
- Moeda: EUR
- Custos indirectos: 3 %
- IVA: 23 %

## 0 Trabalhos prévios

### 0B Trabalhos de campo, ensaios e relatórios

#### 0BC Cavidades de inspecção

**0BC070** Ud Cavidade em revestimento de paramento.
Execução de cavidade até 500 cm² de superfície em revestimento de gesso em paramento, para inspecção das diferentes camadas e do material base, realizado com meios manuais. Incluindo fecho da cavidade com reposição dos materiais demolidos, limpeza, recolha de escombros e carga manual para contentor.
Inclui: Execução da cavidade. Fecho da cavidade. Remoção e acumulação de entulho. Carga de entulho para contentor.
Critério de medição de projecto: Número de unidades previstas, segundo documentação gráfica de Projecto.
Critério de medição de obra: Medir-se-á o número de unidades realmente executadas segundo especificações de Projecto.

| Código | Un | Descrição | Rendimento | Preço | Importância |
|---|---|---|---|---|---|
| mt51rev010a | m² | Demolição do revestimento ou recobrimento com meios manuais, incluindo a reposição dos materiais demolidos. (material) | 0.05 | 9 | 0.450 |
| mo113 | h | Operário não qualificado construção. (mão de obra) | 0.927 | 21.45 | 19.884 |
| % | % | Custos directos complementares | 2 % | 20.334 | 0.407 |
|  |  | Custos directos |  |  | 20.741 |

Resíduos:
- demolição: ruo170802 Materiais de construção à base de gesso não abrangidos em 17 08 01. (componente de resíduo); rendimento 0.863 kg; Código LER 17 08 02; Massa do elemento 1 kg; Volume 0.001 m3
