# Cavidade para a localização de serviços e instalações

- Propriedade do ficheiro: CYPE Ingenieros S.A.
- Formato: FIEBDC-3/2016
- Programa: Gerador de preços para construção civil. CYPE Ingenieros, S.A.
- Data: 28/03/2024
- Moeda: EUR
- Custos indirectos: 3 %
- IVA: 23 %

## 0 Trabalhos prévios

### 0B Trabalhos de campo, ensaios e relatórios

#### 0BC Cavidades de inspecção

**0BC006** Ud Cavidade para a localização de serviços e instalações.
Cavidade para a localização de serviços ou instalações existentes, em qualquer zona da obra, até 3 m de profundidade, realizada com meios mecânicos. Incluindo enchimento posterior, compactação e reposição do pavimento existente.
Inclui: Implantação geral e fixação dos pontos e níveis de referência. Escavação em sucessivas camadas horizontais e extracção de terras. Enchimento da cavidade. Compactação. Reposição do pavimento existente.
Critério de medição de projecto: Número de unidades previstas, segundo documentação gráfica de Projecto.
Critério de medição de obra: Medir-se-á o número de unidades realmente executadas segundo especificações de Projecto.

| Código | Un | Descrição | Rendimento | Preço | Importância |
|---|---|---|---|---|---|
| mq01exn020a | h | Retroescavadora hidráulica sobre pneus, de 105 kW. (equipamento) | 0.58 | 51.91 | 30.108 |
| mq02rod010a | h | Placa vibratória de condução manual, de 170 kg, largura de trabalho 50 cm, reversível. (equipamento) | 0.522 | 4.76 | 2.485 |
| mq02cia020j | h | Camião cisterna, de 8 m³ de capacidade. (equipamento) | 0.174 | 118.9 | 20.689 |
| mq12bau030b | h | Bomba auto-aspirante eléctrica de águas limpas a alta pressão, de 3 kW, para um caudal de 30 m³/h. (equipamento) | 0.58 | 2.5 | 1.450 |
| mo020 | h | Oficial de 1ª construção. (mão de obra) | 1.545 | 22.68 | 35.041 |
| mo113 | h | Operário não qualificado construção. (mão de obra) | 1.545 | 21.45 | 33.140 |
| % | % | Custos directos complementares | 2 % | 122.913 | 2.458 |
|  |  | Custos directos |  |  | 125.371 |
