# Cavidade em fundação

- Propriedade do ficheiro: CYPE Ingenieros S.A.
- Formato: FIEBDC-3/2016
- Programa: Gerador de preços para construção civil. CYPE Ingenieros, S.A.
- Data: 28/03/2024
- Moeda: EUR
- Custos indirectos: 3 %
- IVA: 23 %

## 0 Trabalhos prévios

### 0B Trabalhos de campo, ensaios e relatórios

#### 0BC Cavidades de inspecção

**0BC010** Ud Cavidade em fundação.
Execução de cavidade, de 1x1 m e 1 m de profundidade, para inspecção de fundação existente, realizada no interior do edifício, com remoção prévia do pavimento, demolição da base de pavimento e massame e escavação do terreno até alcançar o nível de apoio da fundação, deixando-a à vista em toda a sua altura, realizada com meios manuais em solo de argila semi-dura. Incluindo, limpeza, recolha de resíduos e terras excedentes da escavação e carga manual para contentor.
Inclui: Implantação geral e fixação dos pontos e níveis de referência. Remoção do pavimento. Demolição da base de pavimento e massame existentes. Escavação em sucessivas camadas horizontais e extracção de terras. Carga de terras e entulho sobrantes.
Critério de medição de projecto: Número de unidades previstas, segundo documentação gráfica de Projecto.
Critério de medição de obra: Medir-se-á o número de unidades realmente executadas segundo especificações de Projecto.

| Código | Un | Descrição | Rendimento | Preço | Importância |
|---|---|---|---|---|---|
| mt51pav010b | m² | Demolição de pavimento, base de pavimento e massame com meios manuais e martelo pneumático. (material) | 1 | 9.08 | 9.080 |
| mo113 | h | Operário não qualificado construção. (mão de obra) | 1.476 | 21.45 | 31.660 |
| % | % | Custos directos complementares | 2 % | 40.740 | 0.815 |
|  |  | Custos directos |  |  | 41.555 |

Resíduos:
- escavação: ruo170504 Solos e rochas não abrangidos em 17 05 03. (componente de resíduo); rendimento 1616 kg; Código LER 17 05 04; Massa do elemento 1 kg; Volume 0.000625 m3
- escavação: ruo170101 Betão (betões, argamassas e pré-fabricados). (componente de resíduo); rendimento 329.9 kg; Código LER 17 01 01; Massa do elemento 1 kg; Volume 0.000667 m3
