# Cavidade em laje de madeira

- Propriedade do ficheiro: CYPE Ingenieros S.A.
- Formato: FIEBDC-3/2016
- Programa: Gerador de preços para construção civil. CYPE Ingenieros, S.A.
- Data: 28/03/2024
- Moeda: EUR
- Custos indirectos: 3 %
- IVA: 23 %

## 0 Trabalhos prévios

### 0B Trabalhos de campo, ensaios e relatórios

#### 0BC Cavidades de inspecção

**0BC051** Ud Cavidade em laje de madeira.
Execução de cavidade de 60x60 cm para inspecção de laje de madeira, executada pela sua face superior, com remoção prévia do pavimento e demolição da base de pavimento e camada de compressão ou recobrimento de qualquer tipo que possa existir, até atingir os elementos resistentes, vigas e abobadilhas; realizada com meios manuais. Incluindo limpeza, armazenamento, remoção e carga manual de escombros para contentor.
Inclui: Remoção do pavimento. Execução da cavidade. Remoção e acumulação de entulho. Carga de entulho para contentor.
Critério de medição de projecto: Número de unidades previstas, segundo documentação gráfica de Projecto.
Critério de medição de obra: Medir-se-á o número de unidades realmente executadas segundo especificações de Projecto.

| Código | Un | Descrição | Rendimento | Preço | Importância |
|---|---|---|---|---|---|
| mt51pav010d | m² | Demolição de pavimento, base de pavimento e camada de compressão ou recobrimento com meios manuais e martelo pneumático. (material) | 0.64 | 9.08 | 5.811 |
| mq06hor010 | h | Betoneira eléctrica com uma capacidade de amassadura de 160 l. (equipamento) | 0.006 | 3.45 | 0.021 |
| mo113 | h | Operário não qualificado construção. (mão de obra) | 1.425 | 21.45 | 30.566 |
| % | % | Custos directos complementares | 2 % | 36.398 | 0.728 |
|  |  | Custos directos |  |  | 37.126 |

Resíduos:
- demolição: ruo170101 Betão (betões, argamassas e pré-fabricados). (componente de resíduo); rendimento 91.648 kg; Código LER 17 01 01; Massa do elemento 1 kg; Volume 0.000667 m3
- demolição: ruo010408 Gravilhas e fragmentos de rocha não abrangidos 01 04 07. (componente de resíduo); rendimento 31.59 kg; Código LER 01 04 08; Massa do elemento 1 kg; Volume 0.000667 m3
- demolição: ruo170904 Mistura de resíduos de construção e demolição não abrangidos em 17 09 01, 17 09 02 e 17 09 03. (componente de resíduo); rendimento 31.889 kg; Código LER 17 09 04; Massa do elemento 1 kg; Volume 0.000667 m3
