# Cavidade em pavimento

- Propriedade do ficheiro: CYPE Ingenieros S.A.
- Formato: FIEBDC-3/2016
- Programa: Gerador de preços para construção civil. CYPE Ingenieros, S.A.
- Data: 28/03/2024
- Moeda: EUR
- Custos indirectos: 3 %
- IVA: 23 %

## 0 Trabalhos prévios

### 0B Trabalhos de campo, ensaios e relatórios

#### 0BC Cavidades de inspecção

**0BC090** Ud Cavidade em pavimento.
Execução de cavidade de 60x60 cm em pavimento, para inspecção visual, com levantamento do mesmo e demolição da base de pavimento que possa existir, até descobrir a estrutura, realizada com meios manuais e martelo pneumático. Incluindo limpeza, armazenamento, remoção e carga manual de escombros para contentor.
Inclui: Execução da cavidade. Remoção e acumulação de entulho. Carga de entulho para contentor.
Critério de medição de projecto: Número de unidades previstas, segundo documentação gráfica de Projecto.
Critério de medição de obra: Medir-se-á o número de unidades realmente executadas segundo especificações de Projecto.

| Código | Un | Descrição | Rendimento | Preço | Importância |
|---|---|---|---|---|---|
| mt51pav010f | m² | Demolição de pavimento e base de pavimento com meios manuais e martelo pneumático. (material) | 0.64 | 9.08 | 5.811 |
| mo113 | h | Operário não qualificado construção. (mão de obra) | 0.297 | 21.45 | 6.371 |
| % | % | Custos directos complementares | 2 % | 12.182 | 0.244 |
|  |  | Custos directos |  |  | 12.426 |

Resíduos:
- demolição: ruo170101 Betão (betões, argamassas e pré-fabricados). (componente de resíduo); rendimento 22.888 kg; Código LER 17 01 01; Massa do elemento 1 kg; Volume 0.000667 m3
- demolição: ruo010408 Gravilhas e fragmentos de rocha não abrangidos 01 04 07. (componente de resíduo); rendimento 14.04 kg; Código LER 01 04 08; Massa do elemento 1 kg; Volume 0.000667 m3
- demolição: ruo170904 Mistura de resíduos de construção e demolição não abrangidos em 17 09 01, 17 09 02 e 17 09 03. (componente de resíduo); rendimento 14.173 kg; Código LER 17 09 04; Massa do elemento 1 kg; Volume 0.000667 m3
