# Protecção de pavimentos

- Propriedade do ficheiro: CYPE Ingenieros S.A.
- Formato: FIEBDC-3/2016
- Programa: Gerador de preços para construção civil. CYPE Ingenieros, S.A.
- Data: 23/10/2024
- Moeda: EUR
- Custos indirectos: 3 %
- IVA: 23 %

## 0 Trabalhos prévios

### 0C Protecções provisórias

#### 0CS Pavimentos e escadas

**0CS010** m² Protecção de pavimentos.
Fornecimento e colocação de lâmina de plástico sobre a qual se coloca uma camada de cartão canelado fixado lateralmente em todo o perímetro, sobre o pavimento de alcatifa, madeira, pedra natural ou outro material, para protegê-lo contra a sujidade e o pó gerados durante os trabalhos de reabilitação ou reforma. Incluindo vigia e manutenção da protecção enquanto decorrem os trabalhos, fixação da protecção em todas as juntas com fita adesiva, remoção posterior, recolha e carga manual para camião ou contentor.
Inclui: Colocação da protecção. Remoção da protecção e carga para contentor.
Critério de medição de projecto: Superfície medida segundo documentação gráfica de Projecto.
Critério de medição de obra: Medir-se-á a superfície realmente executada segundo especificações de Projecto.

| Código | Un | Descrição | Rendimento | Preço | Importância |
|---|---|---|---|---|---|
| mt32war020 | m² | Lâmina de polietileno transparente, de 0,2 mm de espessura. (material) | 1.05 | 0.17 | 0.179 |
| mt32war040 | m² | Cartão canelado para embalagem. (material) | 1.05 | 0.33 | 0.347 |
| mt32war030 | m | Fita plástica autocolante. (material) | 0.5 | 0.04 | 0.020 |
| mo112 | h | Operário especializado construção. (mão de obra) | 0.023 | 21.98 | 0.506 |
| % | % | Custos directos complementares | 2 % | 1.052 | 0.021 |
|  |  | Custos directos |  |  | 1.073 |

Resíduos:
- colocação: mt32war020 Lâmina de polietileno transparente, de 0,2 mm de espessura; factor de resíduo 0.06
- colocação: mt32war040 Cartão canelado para embalagem; factor de resíduo 0.022
- demolição: ruo150101 Embalagens de papel e cartão. (componente de resíduo); rendimento 0.473 kg; Código LER 15 01 01; Massa do elemento 1 kg; Volume 0.001333 m3
- demolição: ruo170203 Plástico. (componente de resíduo); rendimento 0.194 kg; Código LER 17 02 03; Massa do elemento 1 kg; Volume 0.001667 m3

## Recursos

**mt32war020** m² Lâmina de polietileno transparente, de 0,2 mm de espessura
Dados técnicos: Custo energético 27.540 MJ; Emissão de CO2 1.010 kg; Código LER 17 06 04; Massa do elemento 0.184 kg; Volume 0.000307 m3
Resíduos:
- embalagem: re170203 Plástico. (componente de resíduo); rendimento 0.024 kg; Código LER 17 02 03; Massa do elemento 1 kg; Volume 0.001667 m3

**mt32war040** m² Cartão canelado para embalagem
Dados técnicos: Custo energético 0.243 MJ; Emissão de CO2 0.383 kg; Código LER 15 01 01; Massa do elemento 0.45 kg; Volume 0.0006 m3
