# Limpeza de arbustos e ervas

- Propriedade do ficheiro: CYPE Ingenieros S.A.
- Formato: FIEBDC-3/2016
- Programa: Gerador de preços para construção civil. CYPE Ingenieros, S.A.
- Data: 23/05/2024
- Moeda: EUR
- Custos indirectos: 3 %
- IVA: 23 %

## 0 Trabalhos prévios

### 0D Desratização, desinfecção e eliminação de plantas

#### 0DP Eliminação de plantas

**0DP030** m² Limpeza de arbustos e ervas.
Limpeza de arbustos e ervas localizadas em paramento vertical, através da aplicação de um tratamento herbicida. Inclusive recolha dos restos vegetais gerados e carga para contentor.
Inclui: Preparação do herbicida. Aplicação do herbicida sobre a superfície a tratar. Recolha da folhagem. Carga para contentor.
Critério de medição de projecto: Superfície medida segundo documentação gráfica de Projecto.
Critério de medição de obra: Medir-se-á a superfície realmente executada segundo especificações de Projecto.

| Código | Un | Descrição | Rendimento | Preço | Importância |
|---|---|---|---|---|---|
| mt48pla030 | l | Herbicida de contacto para a destruição de plantas herbáceas. (material) | 0.005 | 27.46 | 0.137 |
| mq09pla010 | h | Pulverizador manual para tratamentos fitossanitários e herbicidas. (equipamento) | 0.016 | 24.63 | 0.394 |
| mo112 | h | Operário especializado construção. (mão de obra) | 0.016 | 21.98 | 0.352 |
| mo113 | h | Operário não qualificado construção. (mão de obra) | 0.058 | 21.45 | 1.244 |
| % | % | Custos directos complementares | 2 % | 2.127 | 0.043 |
|  |  | Custos directos |  |  | 2.170 |

Resíduos:
- demolição: ruo200201 Resíduos biodegradáveis. (componente de resíduo); rendimento 0.06 kg; Código LER 20 02 01; Massa do elemento 1 kg; Volume 0.000667 m3
