# Ensaio destrutivo: conteúdo de sulfatos

- Propriedade do ficheiro: CYPE Ingenieros S.A.
- Formato: FIEBDC-3/2016
- Programa: Gerador de preços para construção civil. CYPE Ingenieros, S.A.
- Data: 11/06/2024
- Moeda: EUR
- Custos indirectos: 3 %
- IVA: 23 %

## 0 Trabalhos prévios

### 0E Recolha de amostras e ensaios para estudo de patologias

#### 0EH Ensaios de informação do betão endurecido

**0EH080** Ud Ensaio destrutivo: conteúdo de sulfatos.
Ensaio destrutivo consistente na determinação do conteúdo de sulfatos num carote extraído do elemento estrutural existente de betão, ensaiado em laboratório, sem incluir a abertura da cavidade nem reposição de revestimentos ou recobrimentos.
Inclui: Realização do ensaio.
Critério de medição de projecto: Número de unidades previstas, segundo documentação gráfica de Projecto.
Critério de medição de obra: Medir-se-á o número de unidades realmente executadas segundo especificações de Projecto.

| Código | Un | Descrição | Rendimento | Preço | Importância |
|---|---|---|---|---|---|
| mt49hoe020 | Ud | Recolha em obra de amostras de betão endurecido, cujo peso não exceda 50 kg. (material) | 1 | 32.02 | 32.020 |
| mt49hpa095 | Ud | Ensaio para determinar o conteúdo em sulfatos num provete extraído para esse efeito do elemento de betão endurecido, realizado em laboratório, sem incluir sondagem nem reposição de revestimentos ou recobrimentos. (material) | 1 | 85.31 | 85.310 |
| % | % | Custos directos complementares | 2 % | 117.330 | 2.347 |
|  |  | Custos directos |  |  | 119.677 |
