# Protecção de equipamento auxiliar

- Propriedade do ficheiro: CYPE Ingenieros S.A.
- Formato: FIEBDC-3/2016
- Programa: Gerador de preços para construção civil. CYPE Ingenieros, S.A.
- Data: 23/10/2024
- Moeda: EUR
- Custos indirectos: 3 %
- IVA: 23 %

## 0 Trabalhos prévios

### 0M Equipamento

#### 0MP Protecção

**0MP010** m³ Protecção de equipamento auxiliar.
Fornecimento e colocação de películas de polietileno transparente sobre o equipamento auxiliar como arquivos, material electrónico, etc., (aproximadamente 7 ud/m³), sobrepostas entre si pelo menos 15 cm e fixadas com fita adesiva, para protegê-lo contra a sujidade e o pó ocasionado pelos trabalhos de reabilitação. Incluindo a remoção posterior das películas, recolha e carga para contentor.
Inclui: Colocação da protecção. Remoção da protecção e carga para contentor.
Critério de medição de projecto: Volume medido segundo documentação gráfica de Projecto.
Critério de medição de obra: Medir-se-á o volume realmente executado segundo especificações de Projecto.

| Código | Un | Descrição | Rendimento | Preço | Importância |
|---|---|---|---|---|---|
| mt32war020 | m² | Lâmina de polietileno transparente, de 0,2 mm de espessura. (material) | 8.159 | 0.17 | 1.387 |
| mt32war030 | m | Fita plástica autocolante. (material) | 2.045 | 0.04 | 0.082 |
| mo113 | h | Operário não qualificado construção. (mão de obra) | 0.298 | 21.45 | 6.392 |
| % | % | Custos directos complementares | 2 % | 7.861 | 0.157 |
|  |  | Custos directos |  |  | 8.018 |

Resíduos:
- colocação: mt32war020 Lâmina de polietileno transparente, de 0,2 mm de espessura; factor de resíduo 0.06
- demolição: ruo170203 Plástico. (componente de resíduo); rendimento 1.509 kg; Código LER 17 02 03; Massa do elemento 1 kg; Volume 0.001667 m3

## Recursos

**mt32war020** m² Lâmina de polietileno transparente, de 0,2 mm de espessura
Dados técnicos: Custo energético 27.540 MJ; Emissão de CO2 1.010 kg; Código LER 17 06 04; Massa do elemento 0.184 kg; Volume 0.000307 m3
Resíduos:
- embalagem: re170203 Plástico. (componente de resíduo); rendimento 0.024 kg; Código LER 17 02 03; Massa do elemento 1 kg; Volume 0.001667 m3
