# Transporte e remoção de estrutura de protecção para passagem pedonal

- Propriedade do ficheiro: CYPE Ingenieros S.A.
- Formato: FIEBDC-3/2016
- Programa: Gerador de preços para construção civil. CYPE Ingenieros, S.A.
- Data: 23/10/2024
- Moeda: EUR
- Custos indirectos: 3 %
- IVA: 23 %

## 0 Trabalhos prévios

### 0X Andaimes e equipamento de elevação

#### 0XA Andaimes

**0XA122** Ud Transporte e remoção de estrutura de protecção para passagem pedonal.
Transporte e remoção de estrutura de protecção para passagem pedonal, com passagem livre de 1,5 m de largura e 3,0 m de altura, formada por estrutura tubular de aço galvanizado a quente, com tecto superior para protecção de peões, e viseira em ângulo de 45° para evitar a queda de objectos, preparada para a colocação posterior de andaimes em altura que servirão de base para a execução de fachada de 15 m.
Critério de medição de projecto: Número de unidades previstas, segundo documentação gráfica de Projecto.
Critério de medição de obra: Medir-se-á o número de unidades realmente executadas segundo especificações de Projecto.

| Código | Un | Descrição | Rendimento | Preço | Importância |
|---|---|---|---|---|---|
| mq13ats043b | Ud | Repercussão, por m, de transporte para a obra e remoção de estrutura de protecção para passagem pedonal, com passagem livre de 1,5 m de largura e 3,0 m de altura, formada por estrutura tubular de aço galvanizado a quente de 48,3 mm de diâmetro e 3,2 mm de espessura, segundo EN 12810 e EN 12811, com tecto superior para protecção de peões com pala em ângulo de 45° para evitar o risco de queda de objectos. (equipamento) | 15 | 12.97 | 194.550 |
| % | % | Custos directos complementares | 2 % | 194.550 | 3.891 |
|  |  | Custos directos |  |  | 198.441 |
