# Desmontagem de sistema de alimentação ininterrupta (SAI)

- Propriedade do ficheiro: CYPE Ingenieros S.A.
- Formato: FIEBDC-3/2016
- Programa: Gerador de preços para construção civil. CYPE Ingenieros, S.A.
- Data: 11/06/2024
- Moeda: EUR
- Custos indirectos: 3 %
- IVA: 23 %

## D Demolições

### DI Instalações

#### DIE Eléctricas

**DIE115** Ud Desmontagem de sistema de alimentação ininterrupta (SAI).
Desmontagem de sistema de alimentação ininterrupta (SAI), de 100 kVA de potência máxima, com meios manuais, e carga manual para camião ou contentor.
Critérios considerados na determinação do preço da unidade de obra: O preço inclui o desmontagem dos acessórios e da base metálica de apoio, mas não inclui a desmontagem das baterias.
Inclui: Desmontagem do elemento. Remoção e armazenamento do material desmontado. Limpeza dos restos da obra. Carga manual do material desmontado e restos da obra para camião ou contentor.
Critério de medição de projecto: Número de unidades previstas, segundo documentação gráfica de Projecto.
Critério de medição de obra: Será medido o número de unidades realmente desmontadas segundo especificações de Projecto.

| Código | Un | Descrição | Rendimento | Preço | Importância |
|---|---|---|---|---|---|
| mo003 | h | Oficial de 1ª electricista. (mão de obra) | 7.333 | 23.31 | 170.932 |
| mo102 | h | Ajudante de electricista. (mão de obra) | 7.333 | 22.09 | 161.986 |
| % | % | Custos directos complementares | 2 % | 332.918 | 6.658 |
|  |  | Custos directos |  |  | 339.576 |
