# Soalho à vista para laje, de tábuas de madeira

- Propriedade do ficheiro: CYPE Ingenieros S.A.
- Formato: FIEBDC-3/2016
- Programa: Gerador de preços para construção civil. CYPE Ingenieros, S.A.
- Data: 28/03/2024
- Moeda: EUR
- Custos indirectos: 3 %
- IVA: 23 %

## E Estruturas

### EM Madeira

#### EMB Soalhos

**EMB010** m² Soalho à vista para laje, de tábuas de madeira.
Soalho à vista para laje, de tábuas de madeira de pinho silvestre (Pinus sylvestris), com certificado PEFC, com bordos macho-fêmea, com resistência ao deslizamento entre 35 e 45 segundo ENV 12633, de 1000x140 mm e 22 mm de espessura, fixadas com pregos de ferro sobre vigotas de madeira. Colocação a mata-juntas.
Inclui: Implantação das tábuas. Fixação das tábuas ao suporte base.
Critério de medição de projecto: Superfície medida segundo documentação gráfica de Projecto, descontando as aberturas de superfície maior de 1 m².
Critério de medição de obra: Medir-se-á a superfície realmente executada segundo especificações de Projecto, descontando as aberturas de superfície maior de 1 m².

| Código | Un | Descrição | Rendimento | Preço | Importância |
|---|---|---|---|---|---|
| mt07mee200a | m² | Tábua de madeira de pinho silvestre (Pinus sylvestris), com certificado PEFC, com bordos macho-fêmea, com resistência ao deslizamento entre 35 e 45 segundo ENV 12633, de 1000x140 mm e 22 mm de espessura, para entabuamento em laje de madeira. (material) | 1 | 33.38 | 33.380 |
| mt50spa102 | kg | Pregos de ferro. (material) | 0.2 | 1.5 | 0.300 |
| mo048 | h | Oficial de 1ª montador de estruturas de madeira. (mão de obra) | 0.493 | 23.64 | 11.655 |
| mo095 | h | Ajudante de montador de estruturas de madeira. (mão de obra) | 0.246 | 23.07 | 5.675 |
| % | % | Custos directos complementares | 2 % | 51.010 | 1.020 |
|  |  | Custos directos |  |  | 52.030 |

Resíduos:
- colocação: mt07mee200a; factor de resíduo 0.00836642

## Recursos

**mt07mee200a** m² Tábua de madeira de pinho silvestre (Pinus sylvestris)
Dados técnicos: Custo energético 1002.384 MJ; Emissão de CO2 -15.809 kg; Código LER 17 02 01; Massa do elemento 11.94 kg; Volume 0.010855 m3
Resíduos:
- embalagem: re170203 Plástico. (componente de resíduo); rendimento 0.04 kg; Código LER 17 02 03; Massa do elemento 1 kg; Volume 0.001667 m3
