# Lavrar de aresta em pilar de madeira

- Propriedade do ficheiro: CYPE Ingenieros S.A.
- Formato: FIEBDC-3/2016
- Programa: Gerador de preços para construção civil. CYPE Ingenieros, S.A.
- Data: 28/03/2024
- Moeda: EUR
- Custos indirectos: 3 %
- IVA: 23 %

## E Estruturas

### EM Madeira

#### EMK Preparação da superfície

**EMK101** m Lavrar de aresta em pilar de madeira.
Lavrar de aresta em pilar de madeira, com acabamento em chanfro, através de fresadora eléctrica para talhar. Incluindo implantação dos cortes, limpeza, armazenamento, remoção e carga manual de restos para camião ou contentor.
Inclui: Implantação dos cortes. Lavrar da aresta. Remoção e armazenamento de restos. Carga manual de restos para camião ou contentor.
Critério de medição de projecto: Comprimento medido segundo documentação gráfica de Projecto.
Critério de medição de obra: Medir-se-á o comprimento realmente executado segundo especificações de Projecto.

| Código | Un | Descrição | Rendimento | Preço | Importância |
|---|---|---|---|---|---|
| mo017 | h | Oficial de 1ª carpinteiro. (mão de obra) | 0.062 | 23.03 | 1.428 |
| mo058 | h | Ajudante de carpinteiro. (mão de obra) | 0.031 | 22.27 | 0.690 |
| % | % | Custos directos complementares | 2 % | 2.118 | 0.042 |
|  |  | Custos directos |  |  | 2.160 |
