# Tratamento contra a carcoma em elemento estrutural de madeira

- Propriedade do ficheiro: CYPE Ingenieros S.A.
- Formato: FIEBDC-3/2016
- Programa: Gerador de preços para construção civil. CYPE Ingenieros, S.A.
- Data: 28/03/2024
- Moeda: EUR
- Custos indirectos: 3 %
- IVA: 23 %

## E Estruturas

### EM Madeira

#### EMU Tratamentos preventivos e curativos

**EMU010** m² Tratamento contra a carcoma em elemento estrutural de madeira.
Tratamento preventivo contra a carcoma em elemento estrutural de madeira, através da aplicação, com trincha, pincel ou pistola, de duas demãos, de 0,2 l/m² cada uma, de líquido protector. Inclusive eliminação prévia dos materiais que cobrem o elemento a tratar, protecção dos elementos da envolvente.
Inclui: Protecção dos elementos da envolvente. Aplicação do tratamento com trincha.
Critério de medição de projecto: Superfície medida segundo documentação gráfica de Projecto.
Critério de medição de obra: Medir-se-á a superfície realmente executada segundo especificações de Projecto.

| Código | Un | Descrição | Rendimento | Preço | Importância |
|---|---|---|---|---|---|
| mt27tlr030 | l | Líquido protector incolor para tratamento anti-caruncho de elementos de madeira, para aplicar com trincha, pincel ou pistola, ou através de injecção ou imersão. (material) | 0.4 | 10.09 | 4.036 |
| mo038 | h | Oficial de 1ª pintor. (mão de obra) | 0.049 | 22.68 | 1.111 |
| mo076 | h | Ajudante de pintor. (mão de obra) | 0.493 | 22.13 | 10.910 |
| % | % | Custos directos complementares | 2 % | 16.057 | 0.321 |
|  |  | Custos directos |  |  | 16.378 |

Resíduos:
- colocação: mt27tlr030; factor de resíduo 0.035295

## Recursos

**mt27tlr030** l Líquido protector incolor para tratamento anti-caruncho de elementos de madeira
Dados técnicos: Custo energético 0.591 MJ; Emissão de CO2 0.031 kg; Código LER 17 09 04; Massa do elemento 0.8 kg; Volume 0.000533 m3
Resíduos:
- embalagem: re150104 Embalagens de metal. (componente de resíduo); rendimento 0.06 kg; Código LER 15 01 04; Massa do elemento 1 kg; Volume 0.001667 m3
