# Dispositivo mecânico para emenda de varões nervurados de aço

- Propriedade do ficheiro: CYPE Ingenieros S.A.
- Formato: FIEBDC-3/2016
- Programa: Gerador de preços para construção civil. CYPE Ingenieros, S.A.
- Data: 28/03/2024
- Moeda: EUR
- Custos indirectos: 3 %
- IVA: 23 %

## E Estruturas

### EW Elementos especiais

#### EWE Dispositivos de ancoragem e emenda de armaduras

**EWE020** Ud Dispositivo mecânico para emenda de varões nervurados de aço.
Manguito de aço fraco em carbono, para emendas mecânicas de barras de aço nervurado de 12 mm de diâmetro, que permite a transmissão de esforços de tracção e de compressão, através do enroscar de barras em oficina ou em obra com o equipo de enroscar adequado a cada utilização, incluindo placa de ancoragem à cofragem.
Inclui: Marcação e colocação das armaduras de espera, com preparação prévia dos extremos através de enroscamento standard. Ligação das barras através de enroscamento da armadura de sobreposição, provida de manguito roscado à armadura de espera.
Critério de medição de projecto: Número de unidades previstas, segundo documentação gráfica de Projecto.
Critério de medição de obra: Medir-se-á o número de unidades realmente executadas segundo especificações de Projecto.

| Código | Un | Descrição | Rendimento | Preço | Importância |
|---|---|---|---|---|---|
| mt07eed010b | Ud | Manguito de aço fraco em carbono, para emendas mecânicas de barras de aço nervurado de 12 mm de diâmetro, que permite a transmissão de esforços de tracção e de compressão, através do enroscar de barras em oficina ou em obra com o equipo de enroscar adequado a cada utilização, incluindo placa de ancoragem à cofragem. (material) | 1 | 2.24 | 2.240 |
| mo042 | h | Oficial de 1ª estruturista. (mão de obra) | 0.031 | 23.64 | 0.733 |
| mo089 | h | Ajudante de estruturista. (mão de obra) | 0.031 | 23.07 | 0.715 |
| % | % | Custos directos complementares | 2 % | 3.688 | 0.074 |
|  |  | Custos directos |  |  | 3.762 |

Resíduos:
- colocação: mt07eed010b; factor de resíduo 0.02

## Recursos

**mt07eed010b** Ud Manguito de aço fraco em carbono
Dados técnicos: Custo energético 2.717 MJ; Emissão de CO2 0.136 kg; Código LER 17 04 05; Massa do elemento 0.03 kg; Volume 0.000014 m3
Resíduos:
- embalagem: re170203 Plástico. (componente de resíduo); rendimento 0.025 kg; Código LER 17 02 03; Massa do elemento 1 kg; Volume 0.001667 m3
