# Parede divisória interior de tecido metálico formado por painéis de malha de aço inoxidável

- Propriedade do ficheiro: CYPE Ingenieros S.A.
- Formato: FIEBDC-3/2016
- Programa: Gerador de preços para construção civil. CYPE Ingenieros, S.A.
- Data: 11/06/2024
- Moeda: EUR
- Custos indirectos: 3 %
- IVA: 23 %

## F Fachadas, divisões e protecções

### FK Tecidos metálicos

#### FKP Paredes divisórias de tecidos metálicos

**FKP010** m² Parede divisória interior de tecido metálico formado por painéis de malha de aço inoxidável.
Parede divisória interior de tecido metálico de painéis de malha de aço inoxidável AISI 316, formados por cabos e varões em posição horizontal, com uma percentagem de aberturas de 64%, peso 7,10 kg/m². Aro perimetral formado por chapas metálicas soldadas em ambas as faces do painel, forquilhas, pernos e parafusos, de aço inoxidável AISI 316. Inclusive ancoragens químicas para a fixação do aro perimetral.
Inclui: Marcação. Montagem do aro perimetral. Fixação do tecido metálico ao aro perimetral. Fixação do aro perimetral ao suporte. Resolução de pontos singulares.
Critério de medição de projecto: Superfície medida segundo documentação gráfica de Projecto, sem deduzir aberturas menores que 1 m².
Critério de medição de obra: Medir-se-á a superfície realmente executada segundo especificações de Projecto, sem deduzir aberturas menores que 1 m².

| Código | Un | Descrição | Rendimento | Preço | Importância |
|---|---|---|---|---|---|
| mt26btr070b | m² | Tecido metálico de painéis de malha de aço inoxidável AISI 316, formados por cabos e varões em posição horizontal, com uma percentagem de aberturas de 64%, peso 7,1 kg/m². (material) | 1.02 | 139 | 141.780 |
| mt26btr075a | m | Aro perimetral formado por chapas metálicas soldadas em ambas as faces do painel, forquilhas, pernos e parafusos, de aço inoxidável AISI 316. (material) | 1.5 | 69.6 | 104.400 |
| mt26aaq010f | Ud | Ancoragem química composta por resina e varão roscado de aço inoxidável A4-70, segundo NP EN ISO 3506-1; com porca e anilha, de 12 mm de diâmetro. (material) | 1 | 4.9 | 4.900 |
| mo011 | h | Oficial de 1ª montador. (mão de obra) | 0.578 | 23.31 | 13.473 |
| mo080 | h | Ajudante de montador. (mão de obra) | 0.578 | 22.13 | 12.791 |
| % | % | Custos directos complementares | 2 % | 277.344 | 5.547 |
|  |  | Custos directos |  |  | 282.891 |

Resíduos:
- colocação: mt26btr070b; factor de resíduo 0.0045
- colocação: mt26btr075a; factor de resíduo 0.0045

## Recursos

**mt26btr070b** m² Tecido metálico de painéis de malha de aço inoxidável AISI 316
Dados técnicos: Custo energético 341.202 MJ; Emissão de CO2 49.854 kg; Código LER 17 04 05; Massa do elemento 7.1 kg; Volume 0.003381 m3
Resíduos:
- embalagem: re170203 Plástico. (componente de resíduo); rendimento 0.032 kg; Código LER 17 02 03; Massa do elemento 1 kg; Volume 0.001667 m3

**mt26btr075a** m Aro perimetral formado por chapas metálicas soldadas em ambas as faces do painel
Dados técnicos: Custo energético 56.967 MJ; Emissão de CO2 8.298 kg; Código LER 17 04 05; Massa do elemento 1.18 kg; Volume 0.000562 m3
Resíduos:
- embalagem: re170203 Plástico; rendimento 0.008 kg

**mt26aaq010f** Ud Ancoragem química composta por resina e varão roscado de aço inoxidável A4-70
Dados técnicos: Custo energético 15.985 MJ; Emissão de CO2 1.389 kg; Código LER 17 09 04; Massa do elemento 0.25 kg; Volume 0.000167 m3
Resíduos:
- embalagem: re150101 Embalagens de papel e cartão. (componente de resíduo); rendimento 0.002 kg; Código LER 15 01 01; Massa do elemento 1 kg; Volume 0.001333 m3
- embalagem: re170203 Plástico; rendimento 0.002 kg
