# Limpeza de graffiti em fachadas, com decapantes

- Propriedade do ficheiro: CYPE Ingenieros S.A.
- Formato: FIEBDC-3/2016
- Programa: Gerador de preços para construção civil. CYPE Ingenieros, S.A.
- Data: 23/05/2024
- Moeda: EUR
- Custos indirectos: 3 %
- IVA: 23 %

## F Fachadas, divisões e protecções

### FZ Limpeza e tratamentos superficiais

#### FZD Limpezas específicas

**FZD010** m² Limpeza de graffiti em fachadas, com decapantes.
Limpeza de graffiti em fachada de alvenaria de tijolos cerâmicos face à vista em estado de conservação regular, através da aplicação de um produto decapante com trincha, deixando actuar uns minutos e enxaguamento posterior da superfície com jacto de água quente à pressão, aplicando o tratamento por faixas horizontais completas, com consolas, cornijas e saliências. Incluindo ensaios prévios necessários para ajustar os parâmetros da limpeza e evitar danos nos materiais, transporte, montagem e desmontagem de equipamento; armazenamento, remoção e carga de restos gerados para camião ou contentor; considerando um grau de complexidade médio.
Inclui: Montagem e preparação do equipamento. Realização de ensaios para ajuste dos parâmetros de limpeza. Aplicação com trincha do decapante. Aplicação mecânica do jacto de água. Desmontagem do equipamento. Limpeza da superfície suporte. Remoção e acumulação do material projectado e os restos gerados. Carga do material projectado e os restos gerados para camião ou contentor.
Critério de medição de projecto: Superfície medida segundo documentação gráfica de Projecto.
Critério de medição de obra: Medir-se-á a superfície realmente executada segundo especificações de Projecto.

| Código | Un | Descrição | Rendimento | Preço | Importância |
|---|---|---|---|---|---|
| mt08lim030a | l | Decapante de limpeza de graffitis. (material) | 0.44 | 45.83 | 20.165 |
| mt08aaa010a | m³ | Água. (material) | 0.011 | 1.5 | 0.017 |
| mq08lch020a | h | Equipamento de jacto de água à pressão. (equipamento) | 0.128 | 5.77 | 0.739 |
| mo020 | h | Oficial de 1ª construção. (mão de obra) | 0.517 | 22.68 | 11.726 |
| mo112 | h | Operário especializado construção. (mão de obra) | 0.259 | 21.98 | 5.693 |
| % | % | Custos directos complementares | 2 % | 38.340 | 0.767 |
|  |  | Custos directos |  |  | 39.107 |

Resíduos:
- colocação: mt08lim030a Decapante de limpeza de graffitis; factor de resíduo 0.0275

## Recursos

**mt08lim030a** l Decapante de limpeza de graffitis
Dados técnicos: Custo energético 106.560 MJ; Emissão de CO2 15.717 kg; Código LER 08 01 21; Massa do elemento 1.06 kg; Volume 0.001178 m3
Resíduos:
- embalagem: re150104 Embalagens de metal. (componente de resíduo); rendimento 0.057 kg; Código LER 15 01 04; Massa do elemento 1 kg; Volume 0.001667 m3

**mt08aaa010a** m³ Água
Dados técnicos: Custo energético 60.000 MJ; Emissão de CO2 30.000 kg
