# Trituração de resíduos vegetais

- Propriedade do ficheiro: CYPE Ingenieros S.A.
- Formato: FIEBDC-3/2016
- Programa: Gerador de preços para construção civil. CYPE Ingenieros, S.A.
- Data: 23/05/2024
- Moeda: EUR
- Custos indirectos: 3 %
- IVA: 23 %

## G Gestão de resíduos

### GC Tratamentos prévios dos resíduos

#### GCB Trituração de resíduos

**GCB020** m³ Trituração de resíduos vegetais.
Trituração em obra de resíduos vegetais, com meios mecânicos, e carga para camião.
Critério de medição de projecto: Volume teórico, estimado a partir do peso e da densidade aparente dos diferentes materiais que compõem os resíduos, segundo documentação gráfica de Projecto.
Critério de medição de obra: Será medido, incluindo o empolamento, o volume de resíduos realmente tratado segundo especificações de Projecto.

| Código | Un | Descrição | Rendimento | Preço | Importância |
|---|---|---|---|---|---|
| mq05rcd010b | h | Triturador de martelos para resíduos vegetais, com capacidade para tratar de 10 a 25 m³/h, com tapete de alimentação, transportável manualmente. (equipamento) | 0.035 | 11.77 | 0.412 |
| mo115 | h | Operário jardineiro. (mão de obra) | 0.034 | 21.45 | 0.729 |
| % | % | Custos directos complementares | 2 % | 1.141 | 0.023 |
|  |  | Custos directos |  |  | 1.164 |
